# Recibido de bastidor para cajón de persiana

- Propiedad del archivo: CYPE INGENIEROS, S.A.
- Formato: FIEBDC-3/2002
- Ámbito geográfico: Perú
- Divisa: PEN
- Costes indirectos: 3.00 %
- Gastos generales: 13.00 %
- Beneficio industrial: 6.00 %
- IVA: 18.00 %

## H Remates y ayudas

### HE Recibidos

#### HEP Persianas y cierres

**HEP010** Ud Recibido de bastidor para cajón de persiana.
Recibido de bastidor para cajón de persiana, con pasta de yeso de construcción.
Incluye: Replanteo. Nivelación y aplomado. Apuntalamiento. Fijación del elemento.
Criterio de medición de proyecto: Número de unidades previstas, según documentación gráfica de Proyecto.
Criterio de medición de obra: Se medirá el número de unidades realmente ejecutadas según especificaciones de Proyecto.

| Código | Ud | Descripción | Rendimiento | Precio | Importe |
|---|---|---|---|---|---|
| mt09pye010b | m³ | Pasta de yeso de construcción. (material) | 0.015 | 450.32 | 6.75 |
| mo020 | h | Operario de construcción. (mano de obra) | 0.939 | 32.86 | 30.86 |
| mo113 | h | Peón de construcción. (mano de obra) | 0.939 | 21.97 | 20.63 |
| % | % | Herramientas | 2 % | 58.24 | 1.16 |
|  |  | Costes directos |  |  | 59.40 |
