# Gárgola de acero inoxidable

- Propiedad del archivo: CYPE INGENIEROS, S.A.
- Formato: FIEBDC-3/2002
- Ámbito geográfico: Perú
- Divisa: PEN
- Costes indirectos: 3.00 %
- Gastos generales: 13.00 %
- Beneficio industrial: 6.00 %
- IVA: 18.00 %

## H Remates y ayudas

### HR Remates de fachada

#### HRX De acero inoxidable

**HRX010** Ud Gárgola de acero inoxidable.
Gárgola de acero inoxidable AISI 304, formada por placa en L de 100x100 mm, y tubo de salida de 45 mm de diámetro y 250 mm de longitud; colocación con fragua de silicona neutra; y sellado e impermeabilización de la junta perimetral con fragua de poliuretano, previa aplicación de la imprimación.
Incluye: Replanteo de la pieza. Colocación, aplomado, nivelación y alineación. Sellado de juntas y limpieza.
Criterio de medición de proyecto: Número de unidades previstas, según documentación gráfica de Proyecto.
Criterio de medición de obra: Se medirá el número de unidades realmente ejecutadas según especificaciones de Proyecto.

| Código | Ud | Descripción | Rendimiento | Precio | Importe |
|---|---|---|---|---|---|
| mt15sja100 | Ud | Cartucho de fragua de silicona neutra. (material) | 0.300 | 14.76 | 4.43 |
| mt15res080a | Ud | Gárgola de acero inoxidable AISI 304, formada por placa en L de 100x100 mm, y tubo de salida de 45 mm de diámetro y 250 mm de longitud. (material) | 1.000 | 560.70 | 560.70 |
| mt20wwa035 | Ud | Cartucho de 250 cm³ de imprimación para masillas. (material) | 0.016 | 19.70 | 0.32 |
| mt20wwa030 | Ud | Cartucho de 310 cm³ de fragua de poliuretano impermeable. (material) | 0.032 | 26.96 | 0.86 |
| op00amo010 |  | Amoladora o radial. | 1.000 | 0.00 | 0.00 |
| mo020 | h | Operario de construcción. (mano de obra) | 0.144 | 31.48 | 4.53 |
| mo113 | h | Peón de construcción. (mano de obra) | 0.144 | 21.05 | 3.03 |
| % | % | Herramientas | 2 % | 573.87 | 11.48 |
|  |  | Costes directos |  |  | 585.35 |
