# Colector para calefacción y refrigeración por suelo radiante

- Propiedad del archivo: CYPE INGENIEROS, S.A.
- Formato: FIEBDC-3/2002
- Ámbito geográfico: Perú
- Divisa: PEN
- Costes indirectos: 3.00 %
- Gastos generales: 13.00 %
- Beneficio industrial: 6.00 %
- IVA: 18.00 %

## I Instalaciones

### IC Calefacción, refrigeración, climatización y agua caliente sanitaria

#### ICE Emisores por agua para calefacción y refrigeración

**ICE100** Ud Colector para calefacción y refrigeración por suelo radiante.
Colector premontado de poliamida reforzada, para 4 circuitos, compuesto de conexiones principales de 1", derivaciones de 3/4", termómetros, purgadores manuales, llave de llenado, llave de vaciado, caudalímetros, tapones terminales y soportes, racores hembra de 16 mm x 3/4" eurocono, válvulas de esfera para cierre del circuito del colector, curvatubos de plástico, montado en gabinete de acero galvanizado, de 80x550x730 mm con puerta. Totalmente montado, conexionado y probado.
Incluye: Replanteo del emplazamiento del colector. Colocación del gabinete para el colector. Colocación del colector. Conexión de las tuberías al colector. Conexión del colector a la red de distribución interior o a la caldera.
Criterio de medición de proyecto: Número de unidades previstas, según documentación gráfica de Proyecto.
Criterio de medición de obra: Se medirá el número de unidades realmente ejecutadas según especificaciones de Proyecto.

| Código | Ud | Descripción | Rendimiento | Precio | Importe |
|---|---|---|---|---|---|
| mt37alu009c | Ud | Colector premontado de poliamida reforzada, para 4 circuitos, compuesto de conexiones principales de 1", derivaciones de 3/4", termómetros, purgadores manuales, llave de llenado, llave de vaciado, caudalímetros, tapones terminales y soportes. (material) | 1.000 | 1482.69 | 1482.69 |
| mt37alu005c | Ud | Racor hembra de 16 mm x 3/4" eurocono. (material) | 8.000 | 29.62 | 236.96 |
| mt37alu082a | Ud | Válvula de esfera para cierre del circuito del colector de 1" de diámetro. (material) | 2.000 | 142.46 | 284.92 |
| mt37alu015a | Ud | Curvatubos de plástico. (material) | 8.000 | 9.73 | 77.84 |
| mt37alu031a | Ud | Gabinete de acero galvanizado, de 80x550x730 mm, para colector de 2 a 4 salidas, regulable en altura, con barra curvatubos. (material) | 1.000 | 569.30 | 569.30 |
| mt37alu032a | Ud | Puerta bloqueable para armario de acero, acabado pintado color blanco RAL 9010, de 500x730 mm. (material) | 1.000 | 702.61 | 702.61 |
| mo004 | h | Operario calefactor. (mano de obra) | 2.149 | 32.35 | 69.52 |
| mo103 | h | Oficial calefactor. (mano de obra) | 2.149 | 21.82 | 46.89 |
| % | % | Herramientas | 2 % | 3470.73 | 69.41 |
|  |  | Costes directos |  |  | 3540.14 |
