# Minicentral térmica para la regulación de una instalación de suelo radiante y radiadores

- Propiedad del archivo: CYPE INGENIEROS, S.A.
- Formato: FIEBDC-3/2002
- Ámbito geográfico: Perú
- Divisa: PEN
- Costes indirectos: 3.00 %
- Gastos generales: 13.00 %
- Beneficio industrial: 6.00 %
- IVA: 18.00 %

## I Instalaciones

### IC Calefacción, refrigeración, climatización y agua caliente sanitaria

#### ICE Emisores por agua para calefacción y refrigeración

**ICE105** Ud Minicentral térmica para la regulación de una instalación de suelo radiante y radiadores.
Mini central térmica para la regulación de una instalación de suelo radiante de 2 circuitos y 2 circuitos de radiadores, compuesta de gabinete metálico con pies regulables, soportes y puerta en color blanco con cerradura, válvula de 3 vías con cabezal termostático, bomba de circulación electrónica Magna 25-100, detentor micrométrico, válvula antirretorno, válvulas de corte, grupo de purgado, termómetros, colectores para circuitos de alta temperatura, termostato de seguridad electrónico, cableado eléctrico, separador de microburbujas. Totalmente montada, conexionada y probada.
Incluye: Conexión al sistema de control de temperatura.
Criterio de medición de proyecto: Número de unidades previstas, según documentación gráfica de Proyecto.
Criterio de medición de obra: Se medirá el número de unidades realmente ejecutadas según especificaciones de Proyecto.

| Código | Ud | Descripción | Rendimiento | Precio | Importe |
|---|---|---|---|---|---|
| mt38rdz110aaa | Ud | Mini central térmica para la regulación de una instalación de suelo radiante de 2 circuitos y 2 circuitos de radiadores, compuesta de gabinete metálico con pies regulables, soportes y puerta en color blanco con cerradura, válvula de 3 vías con cabezal termostático, bomba de circulación electrónica Magna 25-100, detentor micrométrico, válvula antirretorno, válvulas de corte, grupo de purgado, termómetros, colectores para circuitos de alta temperatura, termostato de seguridad electrónico, cableado eléctrico, separador de microburbujas. (material) | 1.000 | 11692.00 | 11692.00 |
| mo004 | h | Operario calefactor. (mano de obra) | 0.940 | 32.35 | 30.41 |
| mo103 | h | Oficial calefactor. (mano de obra) | 0.940 | 21.82 | 20.51 |
| % | % | Herramientas | 2 % | 11742.92 | 234.86 |
|  |  | Costes directos |  |  | 11977.78 |
