# Caldera a gas, colectiva, de condensación, mural

- Propiedad del archivo: CYPE INGENIEROS, S.A.
- Formato: FIEBDC-3/2002
- Ámbito geográfico: Perú
- Divisa: PEN
- Costes indirectos: 3.00 %
- Gastos generales: 13.00 %
- Beneficio industrial: 6.00 %
- IVA: 18.00 %

## I Instalaciones

### IC Calefacción, refrigeración, climatización y agua caliente sanitaria

#### ICG Calderas a gas

**ICG238** Ud Caldera a gas, colectiva, de condensación, mural.
Caldera mural, de condensación, con intercambiador de tubos de aluminio aleteados y quemador modulante de gas natural, para calefacción, potencia útil modulante de 10,4 a 45 kW, peso 48 kg, dimensiones 695x520x465 mm, con válvula de 3 vías para la producción de agua caliente sanitaria mediante interacumulador. Totalmente montada, conexionada y probada.
Incluye: Replanteo. Presentación de los elementos. Montaje de la caldera y sus accesorios. Conexionado con las redes de conducción de agua, de gas, de salubridad y eléctrica, y con el ducto de evacuación de los productos de la combustión. Puesta en marcha.
Criterio de medición de proyecto: Número de unidades previstas, según documentación gráfica de Proyecto.
Criterio de medición de obra: Se medirá el número de unidades realmente ejecutadas según especificaciones de Proyecto.

| Código | Ud | Descripción | Rendimiento | Precio | Importe |
|---|---|---|---|---|---|
| mt38cbu070aa | Ud | Caldera mural, de condensación, con intercambiador de tubos de aluminio aleteados y quemador modulante de gas natural, para calefacción, potencia útil modulante de 10,4 a 45 kW, peso 48 kg, dimensiones 695x520x465 mm, con válvula de 3 vías para la producción de agua caliente sanitaria mediante interacumulador. (material) | 1.000 | 18487.13 | 18487.13 |
| mt38www010 | Ud | Material auxiliar para instalaciones de calefacción. (material) | 1.000 | 8.61 | 8.61 |
| mo004 | h | Operario calefactor. (mano de obra) | 5.434 | 32.35 | 175.79 |
| mo103 | h | Oficial calefactor. (mano de obra) | 5.434 | 21.82 | 118.57 |
| % | % | Herramientas | 2 % | 18790.10 | 375.80 |
|  |  | Costes directos |  |  | 19165.90 |
