# Control para climatizador evaporativo

- Propiedad del archivo: CYPE INGENIEROS, S.A.
- Formato: FIEBDC-3/2002
- Ámbito geográfico: Perú
- Divisa: PEN
- Costes indirectos: 3.00 %
- Gastos generales: 13.00 %
- Beneficio industrial: 6.00 %
- IVA: 18.00 %

## I Instalaciones

### IC Calefacción, refrigeración, climatización y agua caliente sanitaria

#### ICP Bioclimatización

**ICP020** Ud Control para climatizador evaporativo.
Sistema de control, para uno o varios climatizadores evaporativos, formado por mando digital de control, de pared, con control de la humedad y la temperatura mediante 3 programas configurables, comunicación mediante protocolo Modbus de hasta 41 climatizadores evaporativos gobernados por un mismo mando, con sensor de humedad y temperatura, para instalación en interior. Totalmente montado, conexionado y probado.
Incluye: Replanteo. Colocación y fijación de los elementos. Conexionado.
Criterio de medición de proyecto: Número de unidades previstas, según documentación gráfica de Proyecto.
Criterio de medición de obra: Se medirá el número de unidades realmente ejecutadas según especificaciones de Proyecto.

| Código | Ud | Descripción | Rendimiento | Precio | Importe |
|---|---|---|---|---|---|
| mt42ter020a | Ud | Mando digital de control, de pared, con control de la humedad y la temperatura mediante 3 programas configurables, comunicación mediante protocolo Modbus de hasta 41 climatizadores evaporativos gobernados por un mismo mando, con sistema pre-cooling antes del arranque para evitar introducir aire caliente, secado de filtros previo a la detención, programación diaria y semanal de hasta 8 eventos, identificación de fallos y origen de éstos y conexión a sensor externo de temperatura y humedad. (material) | 1.000 | 1349.06 | 1349.06 |
| mt42ter021a | Ud | Sensor de humedad y temperatura, para instalación en interior, para conexión a mando digital para control a distancia de climatizador evaporativo y comunicación mediante protocolo Modbus, alimentación a 12 V. (material) | 1.000 | 1568.91 | 1568.91 |
| mo005 | h | Operario instalador de climatización. (mano de obra) | 0.397 | 32.35 | 12.84 |
| mo104 | h | Oficial instalador de climatización. (mano de obra) | 0.397 | 21.82 | 8.66 |
| % | % | Herramientas | 2 % | 2939.47 | 58.79 |
|  |  | Costes directos |  |  | 2998.26 |
