# Tanque de gases licuados del petróleo (GLP), superficial

- Propiedad del archivo: CYPE INGENIEROS, S.A.
- Formato: FIEBDC-3/2002
- Ámbito geográfico: Perú
- Divisa: PEN
- Costes indirectos: 3.00 %
- Gastos generales: 13.00 %
- Beneficio industrial: 6.00 %
- IVA: 18.00 %

## I Instalaciones

### IG Gases combustibles

#### IGD Tanques

**IGD120** Ud Tanque de gases licuados del petróleo (GLP), superficial.
Tanque homologado vertical de gases licuados del petróleo (GLP), de superficie, de plancha de acero, de 760 mm de diámetro y 1380 mm de altura, con una capacidad de 453 litros. Incluso capó batiente, acceso de carga, indicador de nivel, tubo buzo para toma de gas en fase líquida, valvulería, manómetro, tapón de drenaje, accesorios de conexión, borne de toma de tierra y elementos de protección según normativa.
Criterio de valoración económica: El precio no incluye la obra civil ni la toma de tierra.
Incluye: Replanteo. Colocación del tanque sobre los apoyos. Sujeción del tanque a los apoyos. Montaje, conexionado y comprobación de su correcto funcionamiento.
Criterio de medición de proyecto: Número de unidades previstas, según documentación gráfica de Proyecto.
Criterio de medición de obra: Se medirá el número de unidades realmente ejecutadas según especificaciones de Proyecto.

| Código | Ud | Descripción | Rendimiento | Precio | Importe |
|---|---|---|---|---|---|
| mt43dep020eADa | Ud | Tanque homologado vertical de gases licuados del petróleo (GLP), de superficie, de plancha de acero, de 760 mm de diámetro y 1380 mm de altura, con una capacidad de 453 litros. Tratamiento exterior: granallado SA 2 1/2, imprimación antioxidante y acabado con esmalte de poliuretano color blanco. Incluso capó batiente, acceso de carga, indicador de nivel magnético, tubo buzo para toma de gas en fase líquida, valvulería, manómetro, tapón de drenaje, accesorios de conexión, borne de toma de tierra y elementos de protección según normativa. (material) | 1.000 | 1441.40 | 1441.40 |
| mq04cag010a | h | Camión con grúa de hasta 6 t. (maquinaria) | 0.290 | 167.78 | 48.66 |
| mo010 | h | Operario instalador de gas. (mano de obra) | 13.529 | 32.35 | 437.66 |
| mo109 | h | Oficial instalador de gas. (mano de obra) | 13.529 | 21.82 | 295.20 |
| % | % | Herramientas | 2 % | 2222.92 | 44.46 |
|  |  | Costes directos |  |  | 2267.38 |
