# Bajante en el exterior del edificio para aguas residuales y pluviales

- Propiedad del archivo: CYPE INGENIEROS, S.A.
- Formato: FIEBDC-3/2002
- Ámbito geográfico: Perú
- Divisa: PEN
- Costes indirectos: 3.00 %
- Gastos generales: 13.00 %
- Beneficio industrial: 6.00 %
- IVA: 18.00 %

## I Instalaciones

### IS Evacuación de aguas

#### ISB Bajantes

**ISB011** m Bajante en el exterior del edificio para aguas residuales y pluviales.
Bajante exterior de la red de evacuación de aguas residuales, formada por tubo de PVC, serie B, de 110 mm de diámetro y 3,2 mm de espesor; unión pegada con adhesivo. Incluso líquido limpiador, adhesivo para tubos y accesorios de PVC, material auxiliar para montaje y sujeción a la obra, accesorios y piezas especiales.
Incluye: Replanteo del recorrido de la bajante y de la situación de los elementos de sujeción. Presentación en seco de los tubos. Fijación del material auxiliar para montaje y sujeción a la obra. Montaje, conexionado y comprobación de su correcto funcionamiento.
Criterio de medición de proyecto: Longitud medida según documentación gráfica de Proyecto.
Criterio de medición de obra: Se medirá la longitud realmente ejecutada según especificaciones de Proyecto.

| Código | Ud | Descripción | Rendimiento | Precio | Importe |
|---|---|---|---|---|---|
| mt36tit400g | Ud | Material auxiliar para montaje y sujeción a la obra de las tuberías de PVC, serie B, de 110 mm de diámetro. (material) | 1.000 | 1.64 | 1.64 |
| mt36tit010gi | m | Tubo de PVC, serie B, de 110 mm de diámetro y 3,2 mm de espesor, con el precio incrementado el 40% en concepto de accesorios y piezas especiales. (material) | 1.000 | 25.35 | 25.35 |
| mt11var009 | l | Líquido limpiador para pegado mediante adhesivo de tubos y accesorios de PVC. (material) | 0.032 | 142.27 | 4.55 |
| mt11var010 | l | Adhesivo para tubos y accesorios de PVC. (material) | 0.016 | 181.37 | 2.90 |
| op00ato010 |  | Atornillador. | 1.000 | 0.00 | 0.00 |
| op00mar010 |  | Martillo. | 1.000 | 0.00 | 0.00 |
| op00tal010 |  | Taladro. | 1.000 | 0.00 | 0.00 |
| mo008 | h | Operario plomero. (mano de obra) | 0.261 | 33.77 | 8.81 |
| mo107 | h | Oficial plomero. (mano de obra) | 0.131 | 22.77 | 2.98 |
| % | % | Herramientas | 2 % | 46.23 | 0.92 |
|  |  | Costes directos |  |  | 47.15 |
