# Ventilador de extracción para techo

- Propiedad del archivo: CYPE INGENIEROS, S.A.
- Formato: FIEBDC-3/2002
- Ámbito geográfico: Perú
- Divisa: PEN
- Costes indirectos: 3.00 %
- Gastos generales: 13.00 %
- Beneficio industrial: 6.00 %
- IVA: 18.00 %

## I Instalaciones

### IV Ventilación

#### IVM Ventilación mecánica

**IVM036** Ud Ventilador de extracción para techo.
Ventilador helicoidal para techo, con hélice de plástico reforzada con fibra de vidrio, cuerpo y sombrerete de aluminio, base de acero galvanizado y motor para alimentación monofásica a 230 V y 50 Hz de frecuencia, con protección térmica, aislamiento clase F, grado de protección IP65, de 835 r.p.m., potencia absorbida 0,22 kW, caudal máximo 3900 m³/h, nivel de presión sonora 52 dBA, con malla de protección contra la entrada de hojas y pájaros, para ducto de extracción de 450 mm de diámetro; instalación en el extremo exterior del ducto de extracción (acceso de expulsión). Incluso accesorios y elementos de fijación.
Incluye: Replanteo. Colocación y fijación. Conexionado y comprobación de su correcto funcionamiento.
Criterio de medición de proyecto: Número de unidades previstas, según documentación gráfica de Proyecto.
Criterio de medición de obra: Se medirá el número de unidades realmente ejecutadas según especificaciones de Proyecto.

| Código | Ud | Descripción | Rendimiento | Precio | Importe |
|---|---|---|---|---|---|
| mt42svs040aE1 | Ud | Ventilador helicoidal para techo, con hélice de plástico reforzada con fibra de vidrio, cuerpo y sombrerete de aluminio, base de acero galvanizado y motor para alimentación monofásica a 230 V y 50 Hz de frecuencia, con protección térmica, aislamiento clase F, grado de protección IP65, de 835 r.p.m., potencia absorbida 0,22 kW, caudal máximo 3900 m³/h, nivel de presión sonora 52 dBA, con malla de protección contra la entrada de hojas y pájaros, para ducto de extracción de 450 mm de diámetro. (material) | 1.000 | 5794.53 | 5794.53 |
| mt42svs900k | Ud | Accesorios y elementos de fijación de ventilador para techo. (material) | 1.000 | 2044.52 | 2044.52 |
| mo011 | h | Operario de montaje. (mano de obra) | 5.330 | 32.35 | 172.43 |
| mo080 | h | Oficial de montaje. (mano de obra) | 5.330 | 21.86 | 116.51 |
| % | % | Herramientas | 2 % | 8127.99 | 162.56 |
|  |  | Costes directos |  |  | 8290.55 |
