# Celosía de persianas de acero galvanizado

- Propiedad del archivo: CYPE INGENIEROS, S.A.
- Formato: FIEBDC-3/2002
- Ámbito geográfico: Perú
- Divisa: PEN
- Costes indirectos: 3.00 %
- Gastos generales: 13.00 %
- Beneficio industrial: 6.00 %
- IVA: 18.00 %

## L Carpintería, closets, vidrios y protecciones solares

### LS Protecciones solares

#### LSZ Celosías

**LSZ010** m² Celosía de persianas de acero galvanizado.
Celosía fija formada por persianas verticales orientables machihembradas, de acero galvanizado de 0,6 mm de espesor, acabado pintado al horno de color a elegir, de 200 a 250 mm de anchura, con testeros de nylon de elevada resistencia y pivotes de aluminio de 8 mm de diámetro mínimo, alojados en el marco de aluminio extruido de aleación 6063 con tratamiento térmico T5, con accionamiento manual. Incluso elementos de fijación para montaje en posición vertical sobre superficie soporte de albañilería.
Incluye: Replanteo. Presentación y nivelación. Resolución de las uniones del marco a los paramentos. Montaje de elementos complementarios.
Criterio de medición de proyecto: Superficie medida según documentación gráfica de Proyecto, deduciendo los huecos de superficie mayor de 3 m².
Criterio de medición de obra: Se medirá la superficie realmente ejecutada según especificaciones de Proyecto, deduciendo los huecos de superficie mayor de 3 m².

| Código | Ud | Descripción | Rendimiento | Precio | Importe |
|---|---|---|---|---|---|
| mt26aaa033a | Ud | Anclaje mecánico con tarugo de nylon y tornillo de acero galvanizado, de cabeza avellanada. (material) | 4.000 | 1.00 | 4.00 |
| mt26btr040a | m² | Celosía fija formada por persianas verticales orientables machihembradas, de acero galvanizado de 0,6 mm de espesor, acabado pintado al horno de color a elegir, de 200 a 250 mm de anchura, con testeros de nylon de elevada resistencia y pivotes de aluminio de 8 mm de diámetro mínimo, alojados en el marco de aluminio extruido de aleación 6063 con tratamiento térmico T5, con accionamiento manual. (material) | 1.000 | 535.00 | 535.00 |
| mq06hor010 | h | Mezcladora de concreto eléctrica con una capacidad de amasado de 160 l. (maquinaria) | 0.006 | 10.45 | 0.06 |
| op00ato010 |  | Atornillador. | 1.000 | 0.00 | 0.00 |
| mo018 | h | Operario carpintero metálico. (mano de obra) | 0.427 | 33.30 | 14.22 |
| mo059 | h | Oficial carpintero metálico. (mano de obra) | 0.427 | 22.87 | 9.77 |
| % | % | Herramientas | 2 % | 563.05 | 11.26 |
|  |  | Costes directos |  |  | 574.31 |
