# Aislamiento acústico a ruido aéreo sobre cielo raso, con paneles de fibra de poliéster

- Propiedad del archivo: CYPE INGENIEROS, S.A.
- Formato: FIEBDC-3/2002
- Ámbito geográfico: Perú
- Divisa: PEN
- Costes indirectos: 3.00 %
- Gastos generales: 13.00 %
- Beneficio industrial: 6.00 %
- IVA: 18.00 %

## N Aislamientos e impermeabilizaciones

### NB Aislamientos acústicos

#### NBT Cielos rasos

**NBT040** m² Aislamiento acústico a ruido aéreo sobre cielo raso, con paneles de fibra de poliéster.
Aislamiento acústico a ruido aéreo sobre cielo raso, formado por panel de napa de poliéster, tipo NPP, de 1350x400 mm y 60 mm de espesor.
Incluye: Corte y ajuste del aislamiento. Colocación del aislamiento.
Criterio de medición de proyecto: Superficie medida según documentación gráfica de Proyecto.
Criterio de medición de obra: Se medirá la superficie realmente ejecutada según especificaciones de Proyecto.
Criterio de valoración económica: El precio no incluye el cielo raso.

| Código | Ud | Descripción | Rendimiento | Precio | Importe |
|---|---|---|---|---|---|
| mt16npg020ab | m² | Panel de napa de poliéster, tipo NPP, de 1350x400 mm 60 mm de espesor, resistencia térmica 1,53 m²K/W, conductividad térmica 0,039 W/(mK), Euroclase B-s1, d0 de reacción al fuego; con atenuación acústica de 50 dB. (material) | 1.050 | 33.49 | 35.16 |
| mo054 | h | Operario en aislamiento. (mano de obra) | 0.094 | 22.97 | 2.16 |
| mo101 | h | Oficial en aislamientos. (mano de obra) | 0.094 | 15.50 | 1.46 |
| % | % | Herramientas | 2 % | 38.78 | 0.78 |
|  |  | Costes directos |  |  | 39.56 |
