# Sellado de junta en estructura de concreto en contacto con el agua, con fragua hidroexpansiva

- Propiedad del archivo: CYPE INGENIEROS, S.A.
- Formato: FIEBDC-3/2002
- Ámbito geográfico: Perú
- Divisa: PEN
- Costes indirectos: 3.00 %
- Gastos generales: 13.00 %
- Beneficio industrial: 6.00 %
- IVA: 18.00 %

## N Aislamientos e impermeabilizaciones

### NI Impermeabilizaciones

#### NIJ Juntas

**NIJ110** m Sellado de junta en estructura de concreto en contacto con el agua, con fragua hidroexpansiva.
Sellado de junta en estructura de concreto en contacto con el agua, expuesta a presión hidrostática, temporal o permanente, con fragua hidroexpansiva monocomponente.
Incluye: Limpieza del soporte. Aplicación de la fragua.
Criterio de medición de proyecto: Longitud medida según documentación gráfica de Proyecto.
Criterio de medición de obra: Se medirá la longitud realmente ejecutada según especificaciones de Proyecto.

| Código | Ud | Descripción | Rendimiento | Precio | Importe |
|---|---|---|---|---|---|
| mt15bas200a | Ud | Cartucho de fragua hidroexpansiva monocomponente, de 310 ml, para impermeabilización de juntas. (material) | 0.260 | 110.34 | 28.69 |
| mo032 | h | Operario aplicador de productos impermeabilizantes. (mano de obra) | 0.007 | 31.48 | 0.22 |
| % | % | Herramientas | 2 % | 28.91 | 0.58 |
|  |  | Costes directos |  |  | 29.49 |
