# Limpieza de cobertura de tejas en techo inclinado

- Propiedad del archivo: CYPE INGENIEROS, S.A.
- Formato: FIEBDC-3/2002
- Ámbito geográfico: Perú
- Divisa: PEN
- Costes indirectos: 3.00 %
- Gastos generales: 13.00 %
- Beneficio industrial: 6.00 %
- IVA: 18.00 %

## Q Techos

### QT Inclinados

#### QTK Preparación del soporte

**QTK020** m² Limpieza de cobertura de tejas en techo inclinado.
Limpieza de cobertura de tejas en techo inclinado, retirando la suciedad acumulada (escombros, nidos, hojas, etc.), con medios manuales, y aplicación de líquido limpiador para la eliminación de mohos, hongos y manchas de grasa.
Incluye: Limpieza del elemento. Retirada y acopio de escombros. Carga de escombros sobre camión o contenedor.
Criterio de medición de proyecto: Superficie del faldón medida en verdadera magnitud, según documentación gráfica de Proyecto.
Criterio de medición de obra: Se medirá, en verdadera magnitud, la superficie realmente ejecutada según especificaciones de Proyecto.

| Código | Ud | Descripción | Rendimiento | Precio | Importe |
|---|---|---|---|---|---|
| mt08lim130 | l | Líquido limpiador para la eliminación de mohos, hongos y manchas de grasa, de aplicación en fachadas y techos. (material) | 0.130 | 5.15 | 0.67 |
| mo113 | h | Peón de construcción. (mano de obra) | 0.675 | 21.97 | 14.83 |
| % | % | Herramientas | 2 % | 15.50 | 0.31 |
|  |  | Costes directos |  |  | 15.81 |
