# Reparación de cobertura de tejas en techo inclinado

- Propiedad del archivo: CYPE INGENIEROS, S.A.
- Formato: FIEBDC-3/2002
- Ámbito geográfico: Perú
- Divisa: PEN
- Costes indirectos: 3.00 %
- Gastos generales: 13.00 %
- Beneficio industrial: 6.00 %
- IVA: 18.00 %

## Q Techos

### QT Inclinados

#### QTY Reparaciones y refuerzos

**QTY010** m² Reparación de cobertura de tejas en techo inclinado.
Reparación de cobertura de tejas en techo inclinado, retirando las tejas deterioradas y retejando con tejas cerámicas curvas, acabado con engobe color rojo, 40,8x15x11,6 cm, fijadas con espuma de poliuretano; y carga de escombros sobre camión o contenedor.
Incluye: Retirada de las tejas dañadas. Limpieza y preparación de la superficie. Fijación de las tejas con espuma. Retirada y acopio del material desmontado. Carga de escombros sobre camión o contenedor.
Criterio de medición de proyecto: Superficie medida según documentación gráfica de Proyecto.
Criterio de medición de obra: Se medirá la superficie realmente ejecutada según especificaciones de Proyecto.

| Código | Ud | Descripción | Rendimiento | Precio | Importe |
|---|---|---|---|---|---|
| mt13tac050a | Ud | Teja cerámica curva, acabado con engobe color rojo, 40,8x15x11,6 cm. (material) | 10.000 | 3.25 | 32.50 |
| mt13blw110a | Ud | Aerosol de 750 cm³ de espuma de poliuretano, de 22,5 kg/m³ de densidad, 140% de expansión, 18 N/cm² de resistencia a tracción y 20 N/cm² de resistencia a flexión, conductividad térmica 0,04 W/(mK), estable de -40°C a 100°C; para aplicar con pistola. (material) | 0.125 | 26.50 | 3.31 |
| mt13blw104 | Ud | Gancho para sujeción de tejas a rastrel. (material) | 5.000 | 0.18 | 0.90 |
| mo020 | h | Operario de construcción. (mano de obra) | 0.540 | 31.48 | 17.00 |
| mo113 | h | Peón de construcción. (mano de obra) | 0.270 | 21.05 | 5.68 |
| % | % | Herramientas | 2 % | 59.39 | 1.19 |
|  |  | Costes directos |  |  | 60.58 |
