# Punto singular para techo inclinado de tejas asfálticas

- Propiedad del archivo: CYPE INGENIEROS, S.A.
- Formato: FIEBDC-3/2002
- Ámbito geográfico: Perú
- Divisa: PEN
- Costes indirectos: 3.00 %
- Gastos generales: 13.00 %
- Beneficio industrial: 6.00 %
- IVA: 18.00 %

## Q Techos

### QU Componentes de techos inclinados y curvas

#### QUA De tejas asfálticas

**QUA011** m Punto singular para techo inclinado de tejas asfálticas.
Borde lateral para techo inclinado con una pendiente mayor del 10%, con remates laterales, de plancha de acero, de 10 cm de altura, 7 cm de anchura y 2 m de longitud. Incluso accesorios de fijación de las piezas a las placas.
Incluye: Replanteo y colocación de las piezas de remate sobre las planchas de techo. Fijación de las piezas a las placas.
Criterio de medición de proyecto: Longitud medida según documentación gráfica de Proyecto, incrementada en 5 cm a cada lado.
Criterio de medición de obra: Se medirá la longitud realmente ejecutada según especificaciones de Proyecto, incluyendo las entregas en los apoyos.

| Código | Ud | Descripción | Rendimiento | Precio | Importe |
|---|---|---|---|---|---|
| mt13lpo020a | m | Remate lateral, de plancha de acero, de 10 cm de altura, 7 cm de anchura y 2 m de longitud, para techo de planchas asfálticas. (material) | 1.000 | 24.69 | 24.69 |
| mt13lpo052c | Ud | Tornillo autorroscante, para la fijación sobre soporte metálico. (material) | 4.000 | 0.38 | 1.52 |
| mo051 | h | Operario en fachadas y techos de paneles metálicos. (mano de obra) | 0.297 | 32.35 | 9.61 |
| mo098 | h | Oficial en fachadas y techos de paneles metálicos. (mano de obra) | 0.101 | 21.86 | 2.21 |
| % | % | Herramientas | 2 % | 38.03 | 0.76 |
|  |  | Costes directos |  |  | 38.79 |
