# Cobertura de plancha perfilada de acero galvanizado prelacado

- Propiedad del archivo: CYPE INGENIEROS, S.A.
- Formato: FIEBDC-3/2002
- Ámbito geográfico: Perú
- Divisa: PEN
- Costes indirectos: 3.00 %
- Gastos generales: 13.00 %
- Beneficio industrial: 6.00 %
- IVA: 18.00 %

## Q Techos

### QU Componentes de techos inclinados

#### QUM De planchas de acero y paneles sándwich

**QUM010** m² Cobertura de plancha perfilada de acero galvanizado prelacado, de 0,6 mm de espesor, con viguetas de entre 40 y 50 mm de altura de cresta, a una separación de entre 250 y 270 mm, colocada con un empalme de la chapa superior de 150 mm y un empalme lateral de un trapecio y fijada mecánicamente sobre entramado ligero metálico, en techo inclinado, con una pendiente mayor del 5%. Incluso accesorios de fijación de las planchas.
Cobertura de plancha perfilada de acero galvanizado prelacado, de 0,6 mm de espesor, con viguetas de entre 40 y 50 mm de altura de cresta, a una separación de entre 250 y 270 mm, colocada con un empalme de la chapa superior de 150 mm y un empalme lateral de un trapecio y fijada mecánicamente sobre entramado ligero metálico, en techo inclinado, con una pendiente mayor del 5%. Incluso accesorios de fijación de las planchas.
Incluye: Limpieza de la superficie soporte. Replanteo de las planchas por faldón. Corte, preparación y colocación de las planchas. Fijación mecánica de las planchas.
Criterio de medición de proyecto: Superficie medida en verdadera magnitud, según documentación gráfica de Proyecto.
Criterio de medición de obra: Se medirá, en verdadera magnitud, la superficie realmente ejecutada según especificaciones de Proyecto.
Criterio de valoración económica: El precio no incluye la superficie soporte ni los puntos singulares y las piezas especiales de la cobertura.

| Código | Ud | Descripción | Rendimiento | Precio | Importe |
|---|---|---|---|---|---|
| mt13ccp010a | m² | Plancha perfilada de acero galvanizado prelacado, de 0,6 mm de espesor, con viguetas de entre 40 y 50 mm de altura de cresta, a una separación de entre 250 y 270 mm e inercia entre 13 y 21 cm4. (material) | 1.040 | 21.31 | 22.16 |
| mt13ccp030 | Ud | Kit de accesorios de fijación, para planchas perfiladas, en techos inclinados. (material) | 1.000 | 3.46 | 3.46 |
| op00ciz010 |  | Cizalla. | 1.000 | 0.00 | 0.00 |
| op00roe010 |  | Roedora. | 1.000 | 0.00 | 0.00 |
| mo051 | h | Operario en fachadas y techos de paneles metálicos. (mano de obra) | 0.338 | 22.27 | 7.53 |
| mo098 | h | Oficial en fachadas y techos de paneles metálicos. (mano de obra) | 0.169 | 15.00 | 2.54 |
| % | % | Herramientas | 2 % | 35.69 | 0.71 |
|  |  | Costes directos |  |  | 36.40 |
