# Punto singular para techo inclinado metálica

- Propiedad del archivo: CYPE INGENIEROS, S.A.
- Formato: FIEBDC-3/2002
- Ámbito geográfico: Perú
- Divisa: PEN
- Costes indirectos: 3.00 %
- Gastos generales: 13.00 %
- Beneficio industrial: 6.00 %
- IVA: 18.00 %

## Q Techos

### QU Componentes de techos inclinados y curvas

#### QUM De planchas de acero y paneles sándwich

**QUM011** m Punto singular para techo inclinado metálica.
Canal interior para techo inclinado con una pendiente mayor del 10%, con plancha plegada de acero galvanizado, de 1,0 mm de espesor, 80 cm de desarrollo y 4 pliegues. Incluso accesorios de fijación de las piezas a las placas y fragua de base neutra monocomponente, para sellado de juntas.
Incluye: Replanteo y colocación del remate. Fijación mecánica.
Criterio de medición de proyecto: Longitud medida según documentación gráfica de Proyecto, incrementada en 5 cm a cada lado.
Criterio de medición de obra: Se medirá la longitud realmente ejecutada según especificaciones de Proyecto, incluyendo las entregas en los apoyos.

| Código | Ud | Descripción | Rendimiento | Precio | Importe |
|---|---|---|---|---|---|
| mt12www030ccE | m | Plancha plegada de acero galvanizado, de 1 mm de espesor, 80 cm de desarrollo y 4 pliegues, para canal interior. (material) | 1.070 | 45.02 | 48.17 |
| mt13ccg030d | Ud | Tornillo autorroscante de 6,5x130 mm de acero galvanizado, con arandela. (material) | 8.000 | 1.28 | 10.24 |
| mt21vva011 | l | Fragua de base neutra monocomponente, para sellado de juntas; para aplicar con pistola. (material) | 0.025 | 52.04 | 1.30 |
| mo051 | h | Operario en fachadas y techos de paneles metálicos. (mano de obra) | 0.472 | 32.35 | 15.27 |
| mo098 | h | Oficial en fachadas y techos de paneles metálicos. (mano de obra) | 0.236 | 21.86 | 5.16 |
| % | % | Herramientas | 2 % | 80.14 | 1.60 |
|  |  | Costes directos |  |  | 81.74 |
