# Cobertura de placas translúcidas de poliéster

- Propiedad del archivo: CYPE INGENIEROS, S.A.
- Formato: FIEBDC-3/2002
- Ámbito geográfico: Perú
- Divisa: PEN
- Costes indirectos: 3.00 %
- Gastos generales: 13.00 %
- Beneficio industrial: 6.00 %
- IVA: 18.00 %

## Q Techos

### QU Componentes de techos inclinados

#### QUO De planchas de poliéster

**QUO010** m² Cobertura de placas translúcidas de poliéster, de perfil gran onda, formadas por resina de poliéster reforzada con fibra de vidrio, de 1 mm de espesor, con una transmisión de luminosidad del 85%, colocadas con un empalme de la placa superior de 140 mm y un empalme lateral de media onda y fijadas mecánicamente sobre entramado ligero metálico o de madera, en techo inclinado, con una pendiente mayor del 10%. Incluso accesorios de fijación de las placas.
Cobertura de placas translúcidas de poliéster, de perfil gran onda, formadas por resina de poliéster reforzada con fibra de vidrio, de 1 mm de espesor, con una transmisión de luminosidad del 85%, colocadas con un empalme de la placa superior de 140 mm y un empalme lateral de media onda y fijadas mecánicamente sobre entramado ligero metálico o de madera, en techo inclinado, con una pendiente mayor del 10%. Incluso accesorios de fijación de las placas.
Incluye: Replanteo de las placas por faldón. Colocación de las piezas para apoyo de las placas. Corte, preparación y colocación de las placas. Fijación mecánica de las placas.
Criterio de medición de proyecto: Superficie medida en verdadera magnitud, según documentación gráfica de Proyecto.
Criterio de medición de obra: Se medirá, en verdadera magnitud, la superficie realmente ejecutada según especificaciones de Proyecto.
Criterio de valoración económica: El precio no incluye la superficie soporte.

| Código | Ud | Descripción | Rendimiento | Precio | Importe |
|---|---|---|---|---|---|
| mt13lpo100aa | m² | Placa translúcida de poliéster, de perfil gran onda, formada por resina de poliéster reforzada con fibra de vidrio, de 1 mm de espesor, con una transmisión de luminosidad del 85%. (material) | 1.110 | 29.98 | 33.28 |
| mt13lpo140b | Ud | Kit de accesorios de fijación, para planchas de poliéster, en techos inclinados, formado por piezas de polipropileno para apoyo de placa de perfil gran onda, con el mismo perfil de la onda, piezas de acero inoxidable con arandela de EPDM para colocar sobre la parte superior de la placa y asegurar la estanqueidad de la fijación y tornillos autorroscantes. (material) | 0.250 | 122.20 | 30.55 |
| op00ciz010 |  | Cizalla. | 1.000 | 0.00 | 0.00 |
| op00roe010 |  | Roedora. | 1.000 | 0.00 | 0.00 |
| mo051 | h | Operario en fachadas y techos de paneles metálicos. (mano de obra) | 0.122 | 22.27 | 2.72 |
| mo098 | h | Oficial en fachadas y techos de paneles metálicos. (mano de obra) | 0.122 | 15.00 | 1.83 |
| % | % | Herramientas | 2 % | 68.38 | 1.37 |
|  |  | Costes directos |  |  | 69.75 |
