# Revestimiento mural textil

- Propiedad del archivo: CYPE INGENIEROS, S.A.
- Formato: FIEBDC-3/2002
- Ámbito geográfico: Perú
- Divisa: PEN
- Costes indirectos: 3.00 %
- Gastos generales: 13.00 %
- Beneficio industrial: 6.00 %
- IVA: 18.00 %

## R Revestimientos

### RD Decorativos

#### RDT Textiles

**RDT010** m² Revestimiento mural textil.
Revestimiento mural con moqueta de fibra sintética 100% poliamida, con 750 g/m² de masa superficial de fibra depositada, de 7,0 mm de espesor, tipo bucle, fabricada por proceso de tufting sobre revés de yute sintético. Colocación en obra: con adhesivo de contacto a base de resina acrílica en dispersión acuosa.
Incluye: Limpieza y preparación de la superficie soporte. Replanteo. Corte y preparación del revestimiento. Aplicación del adhesivo. Colocación y fijación del revestimiento. Limpieza del adhesivo sobrante y paso del rodillo aplastajuntas. Resolución de encuentros y puntos singulares.
Criterio de medición de proyecto: Superficie medida según documentación gráfica de Proyecto, deduciendo los huecos de superficie mayor de 2 m².
Criterio de medición de obra: Se medirá la superficie realmente ejecutada según especificaciones de Proyecto, deduciendo los huecos de superficie mayor de 2 m².

| Código | Ud | Descripción | Rendimiento | Precio | Importe |
|---|---|---|---|---|---|
| mt18dww010a | kg | Adhesivo de contacto a base de resina acrílica en dispersión acuosa, para piso de goma, caucho, linóleo, PVC, moqueta y textil. (material) | 0.500 | 17.01 | 8.51 |
| mt29moq010d | m² | Moqueta de fibra sintética 100% poliamida, con 750 g/m² de masa superficial de fibra depositada, de 7 mm de espesor, tipo bucle, fabricada por proceso de tufting sobre revés de yute sintético, para revestimiento de paramentos verticales interiores. (material) | 1.050 | 29.95 | 31.45 |
| mo027 | h | Operario en moquetas y revestimientos textiles. (mano de obra) | 0.468 | 31.48 | 14.73 |
| mo065 | h | Oficial en moquetas y revestimientos textiles. (mano de obra) | 0.468 | 21.86 | 10.23 |
| % | % | Herramientas | 2 % | 64.92 | 1.30 |
|  |  | Costes directos |  |  | 66.22 |
