# Reparación de grietas en paramento revestido con yeso

- Propiedad del archivo: CYPE INGENIEROS, S.A.
- Formato: FIEBDC-3/2002
- Ámbito geográfico: Perú
- Divisa: PEN
- Costes indirectos: 3.00 %
- Gastos generales: 13.00 %
- Beneficio industrial: 6.00 %
- IVA: 18.00 %

## R Revestimientos

### RP Conglomerados tradicionales

#### RPY Reparaciones

**RPY011** m² Reparación de grietas en paramento revestido con yeso.
Reparación de grietas, de hasta 5 mm de anchura, en paramento de yeso, interior, vertical, de hasta 3 m de altura, mediante picado con medios manuales del revestimiento situado en los bordes de la grieta, humectación de la superficie y masillado de la zona con espátula y plaste en polvo de interior de 1,78 g/cm³ de densidad, y lijado final de la superficie con lija de grano fino, para eliminar rugosidades. Incluso limpieza previa de la superficie a reparar, repasos, limpieza final, recogida, acopio y carga manual de escombros sobre camión o contenedor.
Incluye: Limpieza previa de la superficie a reparar. Picado manual. Humectación del soporte. Aplicación de fragua. Lijado. Limpieza final. Carga de escombros sobre camión o contenedor.
Criterio de medición de proyecto: Superficie medida según documentación gráfica de Proyecto.
Criterio de medición de obra: Se medirá la superficie realmente ejecutada según especificaciones de Proyecto.

| Código | Ud | Descripción | Rendimiento | Precio | Importe |
|---|---|---|---|---|---|
| mt27pfj023a | kg | Plaste en polvo de interior de 1,78 g/cm³ de densidad, color blanco, para aplicar con espátula o plancha. (material) | 0.003 | 13.05 | 0.04 |
| op00tal020 |  | Taladro con batidora. | 1.000 | 0.00 | 0.00 |
| mo033 | h | Operario yesero. (mano de obra) | 0.089 | 31.48 | 2.80 |
| mo071 | h | Oficial yesero. (mano de obra) | 0.089 | 21.86 | 1.95 |
| % | % | Herramientas | 2 % | 4.79 | 0.10 |
|  |  | Costes directos |  |  | 4.89 |
