# Contrazócalo de concreto polímero

- Propiedad del archivo: CYPE INGENIEROS, S.A.
- Formato: FIEBDC-3/2002
- Ámbito geográfico: Perú
- Divisa: PEN
- Costes indirectos: 3.00 %
- Gastos generales: 13.00 %
- Beneficio industrial: 6.00 %
- IVA: 18.00 %

## R Revestimientos

### RS Pisos

#### RSD Complementos para pisos

**RSD020** m Contrazócalo de concreto polímero.
Contrazócalo de concreto polímero, de 70x7 mm, acabado brillante, formado por arena de mármol y resina de poliéster. COLOCACIÓN: con adhesivo cementoso flexible y de gran adherencia, C2 S2. REJUNTADO: con fragua de poliuretano impermeable.
Incluye: Replanteo. Corte. Colocación del contrazócalo. Rejuntado. Resolución de esquinas y encuentros. Limpieza final.
Criterio de medición de proyecto: Longitud medida según documentación gráfica de Proyecto, sin incluir huecos de puertas. No se ha incrementado el metrado por roturas y recortes, ya que en la descomposición se ha considerado un 5% más de piezas.
Criterio de medición de obra: Se medirá la longitud realmente ejecutada según especificaciones de Proyecto.

| Código | Ud | Descripción | Rendimiento | Precio | Importe |
|---|---|---|---|---|---|
| mt20wwa040 | kg | Adhesivo cementoso flexible y de gran adherencia, C2 S2. (material) | 0.100 | 1.84 | 0.18 |
| mt18rpp100a | m | Contrazócalo de concreto polímero, de 70x7 mm, acabado brillante, formado por arena de mármol y resina de poliéster. (material) | 1.050 | 23.21 | 24.37 |
| mt20wwa035 | Ud | Cartucho de 250 cm³ de imprimación para masillas. (material) | 0.010 | 19.70 | 0.20 |
| mt20wwa030 | Ud | Cartucho de 310 cm³ de fragua de poliuretano impermeable. (material) | 0.020 | 26.96 | 0.54 |
| mo023 | h | Operario colocador de pisos. (mano de obra) | 0.220 | 31.48 | 6.93 |
| % | % | Herramientas | 2 % | 32.22 | 0.64 |
|  |  | Costes directos |  |  | 32.86 |
