# Perfil para junta perimetral

- Propiedad del archivo: CYPE INGENIEROS, S.A.
- Formato: FIEBDC-3/2002
- Ámbito geográfico: Perú
- Divisa: PEN
- Costes indirectos: 3.00 %
- Gastos generales: 13.00 %
- Beneficio industrial: 6.00 %
- IVA: 18.00 %

## R Revestimientos

### RS Pisos

#### RSG Cerámicos

**RSG031** m Perfil para junta perimetral.
Perfil flexible para juntas perimetrales, de PVC, de 4,5 mm de altura y 5 mm de anchura, con junta de absorción de movimientos de CPE, color blanco RAL 9010 acabado brillante, y perforaciones trapezoidales para su fijación.
Incluye: Replanteo de las piezas según su longitud. Corte de las piezas. Fijación de las piezas.
Criterio de medición de proyecto: Longitud medida según documentación gráfica de Proyecto.
Criterio de medición de obra: Se medirá la longitud realmente ejecutada según especificaciones de Proyecto.

| Código | Ud | Descripción | Rendimiento | Precio | Importe |
|---|---|---|---|---|---|
| mt18jrs500zy | m | Perfil flexible para juntas perimetrales, de PVC, de 4,5 mm de altura y 5 mm de anchura, con junta de absorción de movimientos de CPE, color blanco RAL 9010 acabado brillante, y perforaciones trapezoidales para su fijación, suministrado en barras de 2,5 m de longitud. (material) | 1.050 | 24.22 | 25.43 |
| op00amo010 |  | Amoladora o radial. | 1.000 | 0.00 | 0.00 |
| mo023 | h | Operario colocador de pisos. (mano de obra) | 0.220 | 31.48 | 6.93 |
| % | % | Herramientas | 2 % | 32.36 | 0.65 |
|  |  | Costes directos |  |  | 33.01 |
