# Granallado mecánico de suelo de concreto

- Propiedad del archivo: CYPE INGENIEROS, S.A.
- Formato: FIEBDC-3/2002
- Ámbito geográfico: Perú
- Divisa: PEN
- Costes indirectos: 3.00 %
- Gastos generales: 13.00 %
- Beneficio industrial: 6.00 %
- IVA: 18.00 %

## R Revestimientos

### RS Pisos

#### RSK Preparación de la superficie

**RSK051** m² Granallado mecánico de suelo de concreto.
Preparación de suelo de concreto mediante granallado mecánico, obteniendo una rugosidad de aproximadamente 2 mm, eliminando las capas antiguas, lechadas superficiales, pinturas o cualquier otro tipo de grasa o suciedad, e incrementando la porosidad superficial del concreto, para la posterior aplicación de un revestimiento (no incluido en este precio). Incluso limpieza y recogida del polvo y de los restos generados mediante aspirado mecánico, acopio, retirada y carga sobre camión o contenedor.
Incluye: Granallado mecánico del concreto. Limpieza de la superficie soporte. Retirada y acopio de los restos generados. Carga de los restos generados sobre camión o contenedor.
Criterio de medición de proyecto: Superficie medida según documentación gráfica de Proyecto.
Criterio de medición de obra: Se medirá la superficie realmente ejecutada según especificaciones de Proyecto, sin deducir la superficie ocupada por las columnas situados dentro de su perímetro.

| Código | Ud | Descripción | Rendimiento | Precio | Importe |
|---|---|---|---|---|---|
| mq06aca020 | h | Equipo de granallado para pavimento de concreto, con sistema de aspiración. (maquinaria) | 0.139 | 31.81 | 4.42 |
| mq08gel010k | h | Grupo electrógeno insonorizado, trifásico, de 45 kVA de potencia. (maquinaria) | 0.139 | 16.30 | 2.27 |
| mo020 | h | Operario de construcción. (mano de obra) | 0.176 | 31.48 | 5.54 |
| mo112 | h | Peón especializado de construcción. (mano de obra) | 0.176 | 21.39 | 3.76 |
| mo113 | h | Peón de construcción. (mano de obra) | 0.088 | 21.05 | 1.85 |
| % | % | Herramientas | 2 % | 17.84 | 0.36 |
|  |  | Costes directos |  |  | 18.20 |
