# Moldura de escayola, para solución perimetral de techo

- Propiedad del archivo: CYPE INGENIEROS, S.A.
- Formato: FIEBDC-3/2002
- Ámbito geográfico: Perú
- Divisa: PEN
- Costes indirectos: 3.00 %
- Gastos generales: 13.00 %
- Beneficio industrial: 6.00 %
- IVA: 18.00 %

## R Revestimientos

### RT Cielos rasos en interiores

#### RTP Prefabricados de escayola

**RTP010** m Moldura de escayola, para solución perimetral de techo.
Moldura lisa de escayola, de 3x2x101 cm, para solución perimetral de techo, recibida con cola para escayola. Incluso accesorios de fijación.
Incluye: Replanteo y trazado en los paramentos de la situación de la moldura. Presentación y corte de las piezas. Humectación de la base de fijación. Extendido de la cola. Colocación y rejuntado de las piezas. Repasos de encuentros entre piezas, esquinas y rincones.
Criterio de medición de proyecto: Longitud medida según documentación gráfica de Proyecto.
Criterio de medición de obra: Se medirá la longitud realmente ejecutada según especificaciones de Proyecto.

| Código | Ud | Descripción | Rendimiento | Precio | Importe |
|---|---|---|---|---|---|
| mt12rea010a | m | Moldura lisa de escayola, de 3x2x101 cm. (material) | 1.050 | 8.22 | 8.63 |
| mt09eyc030 | kg | Cola para escayola. (material) | 0.200 | 1.06 | 0.21 |
| mo035 | h | Operario escayolista. (mano de obra) | 0.228 | 32.86 | 7.49 |
| % | % | Herramientas | 2 % | 16.33 | 0.33 |
|  |  | Costes directos |  |  | 16.66 |
