# Espejo

- Propiedad del archivo: CYPE INGENIEROS, S.A.
- Formato: FIEBDC-3/2002
- Ámbito geográfico: Perú
- Divisa: PEN
- Costes indirectos: 3.00 %
- Gastos generales: 13.00 %
- Beneficio industrial: 6.00 %
- IVA: 18.00 %

## R Revestimientos

### RV Vidrios

#### RVE Espejos

**RVE010** Ud Espejo.
Espejo incoloro, de 900x900 mm y 3 mm de espesor, con canteado perimetral y protegido con pintura de color plata en su cara posterior, fijado con fragua al paramento.
Incluye: Limpieza y preparación del soporte. Colocación del espejo. Limpieza final.
Criterio de medición de proyecto: Superficie medida según documentación gráfica de Proyecto.
Criterio de medición de obra: Se medirá la superficie realmente ejecutada según especificaciones de Proyecto.

| Código | Ud | Descripción | Rendimiento | Precio | Importe |
|---|---|---|---|---|---|
| mt21vsj020a | m² | Espejo incoloro, de 3 mm de espesor, protegido con pintura de color plata en su cara posterior. (material) | 0.814 | 99.44 | 80.94 |
| mt21vva030 | m | Canteado de espejo. (material) | 3.600 | 8.48 | 30.53 |
| mt21vva012 | l | Fragua de aplicación con pistola, de base neutra monocomponente. (material) | 0.085 | 53.95 | 4.59 |
| mo055 | h | Operario cristalero. (mano de obra) | 0.537 | 33.50 | 17.99 |
| % | % | Herramientas | 2 % | 134.05 | 2.68 |
|  |  | Costes directos |  |  | 136.73 |
