# Abonado de fondo

- Propiedad del archivo: CYPE INGENIEROS, S.A.
- Formato: FIEBDC-3/2002
- Ámbito geográfico: Perú
- Divisa: PEN
- Costes indirectos: 3.00 %
- Gastos generales: 13.00 %
- Beneficio industrial: 6.00 %
- IVA: 18.00 %

## U Urbanización interior del terreno

### UJ Jardinería

#### UJA Acondicionamiento del terreno

**UJA060** m² Abonado de fondo.
Abonado de fondo de terreno suelto con abono mineral sólido de liberación rápida, extendido con medios mecánicos, mediante tractor agrícola equipado con abonadora, con un rendimiento de 0,05 kg/m², procurando un reparto uniforme.
Incluye: Humectación previa del terreno. Abonado del terreno. Señalización y protección del terreno abonado.
Criterio de medición de proyecto: Superficie medida en proyección horizontal, según documentación gráfica de Proyecto.
Criterio de medición de obra: Se medirá, en proyección horizontal, la superficie realmente ejecutada según especificaciones de Proyecto.

| Código | Ud | Descripción | Rendimiento | Precio | Importe |
|---|---|---|---|---|---|
| mt08aaa010a | m³ | Agua. (material) | 0.005 | 4.68 | 0.02 |
| mt48tif030a | kg | Abono mineral sólido, de liberación rápida. (material) | 0.050 | 7.49 | 0.37 |
| mq09tra040 | h | Tractor agrícola, de 44 kW de potencia, equipado con abonadora. (maquinaria) | 0.001 | 101.79 | 0.10 |
| mo086 | h | Oficial jardinero. (mano de obra) | 0.001 | 21.86 | 0.02 |
| % | % | Herramientas | 2 % | 0.51 | 0.01 |
|  |  | Costes directos |  |  | 0.52 |
