# Reja de fundición, para protección de jardinera

- Propiedad del archivo: CYPE INGENIEROS, S.A.
- Formato: FIEBDC-3/2002
- Ámbito geográfico: Perú
- Divisa: PEN
- Costes indirectos: 3.00 %
- Gastos generales: 13.00 %
- Beneficio industrial: 6.00 %
- IVA: 18.00 %

## U Urbanización interior del terreno

### UM Mobiliario urbano

#### UMA Protecciones de jardineras

**UMA020** Ud Reja de fundición, para protección de jardinera.
Suministro y montaje de reja de fundición, de 120x120 mm, para protección de jardinera, compuesta por un cuerpo de tres piezas: dos de ellas forman el cuadrado exterior y conforman un círculo interior de 100 cm de diámetro, que acoge a una tercera pieza con un círculo excéntrico de 63 cm de diámetro; apoyado por gravedad sobre un marco perimetral de acero galvanizado, fijada a un falso piso de concreto f'c=210 kg/cm² (21 MPa), no expuesto a ciclos de congelamiento y deshielo, exposición a sulfatos insignificante, sin requerimiento de permeabilidad, no expuesto a cloruros, tamaño máximo del agregado 20 mm, consistencia plástica de 15 cm de espesor, a realizar sobre una base firme existente, no incluida en este precio. Incluso apertura de caja y excavaciones complementarias. Totalmente montado.
Incluye: Replanteo de alineaciones y niveles. Apertura de caja y excavaciones complementarias. Vaciado y extendido del concreto. Colocación de las piezas. Asentado y nivelación.
Criterio de medición de proyecto: Número de unidades previstas, según documentación gráfica de Proyecto.
Criterio de medición de obra: Se medirá el número de unidades realmente ejecutadas según especificaciones de Proyecto.

| Código | Ud | Descripción | Rendimiento | Precio | Importe |
|---|---|---|---|---|---|
| mt10hmf055akc | m³ | Concreto simple f'c=210 kg/cm² (21 MPa), no expuesto a ciclos de congelamiento y deshielo, exposición a sulfatos insignificante, sin requerimiento de permeabilidad, no expuesto a cloruros, tamaño máximo del agregado 19 mm, consistencia plástica, premezclado en planta, según el Reglamento Nacional de Edificaciones NTE E.060. (material) | 0.210 | 234.46 | 49.24 |
| mt52mur070a | Ud | Reja de fundición, de 120x120 mm, para protección de jardinera, compuesta por un cuerpo de tres piezas: dos de ellas forman el cuadrado exterior y conforman un círculo interior de 100 cm de diámetro, que acoge a una tercera pieza con un círculo excéntrico de 63 cm de diámetro; apoyado por gravedad sobre un marco perimetral de acero galvanizado. (material) | 1.000 | 2996.79 | 2996.79 |
| au00auh040 |  | Vibrador de concreto, eléctrico. | 1.000 | 0.00 | 0.00 |
| mo041 | h | Operario de construcción de obra civil. (mano de obra) | 0.640 | 32.86 | 21.03 |
| mo087 | h | Oficial de construcción de obra civil. (mano de obra) | 0.640 | 22.82 | 14.60 |
| % | % | Herramientas | 2 % | 3081.66 | 61.63 |
|  |  | Costes directos |  |  | 3143.29 |
