# Tablero eléctrico de mando y protección para piscina de 25x12,5x1,55 m (volumen 465 m³)

- Propiedad del archivo: CYPE INGENIEROS, S.A.
- Formato: FIEBDC-3/2002
- Ámbito geográfico: Perú
- Divisa: PEN
- Costes indirectos: 3.00 %
- Gastos generales: 13.00 %
- Beneficio industrial: 6.00 %
- IVA: 18.00 %

## U Urbanización interior del terreno

### UP Piscinas

#### UPC Equipos de control y cloración

**UPC020** Ud Tablero eléctrico de mando y protección para piscina de 25x12,5x1,55 m (volumen 465 m³).
Tablero eléctrico de mando y protección para piscina de 25x12,5x1,55 m (volumen 465 m³), con caja estanca, diferencial de alta sensibilidad, arrancador, relé térmico de protección de motor, selectores, reloj programador manual-automático, pilotos de señalización marcha-dentención y fusibles de protección, todo ello cableado y montado interiormente y unido a motor bajo tubo de acero. Totalmente instalado y en funcionamiento.
Incluye: Replanteo. Colocación de la caja para el cuadro. Montaje de los componentes.
Criterio de medición de proyecto: Número de unidades previstas, según documentación gráfica de Proyecto.
Criterio de medición de obra: Se medirá el número de unidades realmente ejecutadas según especificaciones de Proyecto.

| Código | Ud | Descripción | Rendimiento | Precio | Importe |
|---|---|---|---|---|---|
| mt47pec050d | Ud | Tablero eléctrico de mando y protección para piscina de 25x12,5x1,55 m (volumen 465 m³) con las protecciones necesarias para alimentar a todos los equipos eléctricos y conexión de tierra. (material) | 1.000 | 2332.38 | 2332.38 |
| mo003 | h | Operario electricista. (mano de obra) | 2.501 | 22.27 | 55.70 |
| mo102 | h | Oficial electricista. (mano de obra) | 2.501 | 14.97 | 37.44 |
| % | % | Herramientas | 2 % | 2425.52 | 48.51 |
|  |  | Costes directos |  |  | 2474.03 |
