# Tablero eléctrico provisional de obra

- Propiedad del archivo: CYPE INGENIEROS, S.A.
- Formato: FIEBDC-3/2002
- Ámbito geográfico: Perú
- Divisa: PEN
- Costes indirectos: 3.00 %
- Gastos generales: 13.00 %
- Beneficio industrial: 6.00 %
- IVA: 18.00 %

## Y Seguridad y salud

### YC Sistemas de protección colectiva

#### YCS Protección eléctrica

**YCS020** Ud Tablero eléctrico provisional de obra.
Tablero eléctrico provisional de obra para una potencia máxima de 5 kW, compuesto por caja de distribución con dispositivo de emergencia, tomas y los interruptores automáticos magnetotérmicos y diferenciales necesarios, amortizable en 4 usos.
Criterio de medición de proyecto: Número de unidades previstas, según Estudio o Estudio Básico de Seguridad y Salud.
Criterio de medición de obra: Se medirá el número de unidades realmente colocadas según especificaciones de Estudio o Estudio Básico de Seguridad y Salud.

| Código | Ud | Descripción | Rendimiento | Precio | Importe |
|---|---|---|---|---|---|
| mt50spe020a | Ud | Tablero eléctrico provisional de obra para una potencia máxima de 5 kW, compuesto por caja de distribución con dispositivo de emergencia, con grados de protección IP55 e IK07, 3 tomas con dispositivo de bloqueo y los interruptores automáticos magnetotérmicos y diferenciales necesarios, Incluso elementos de fijación y regletas de conexión. (material) | 0.250 | 4450.64 | 1112.66 |
| mo119 | h | Oficial 1ª Seguridad y Salud. (mano de obra) | 1.426 | 31.48 | 44.89 |
| mo120 | h | Peón Seguridad y Salud. (mano de obra) | 1.426 | 21.05 | 30.02 |
| % | % | Herramientas | 2 % | 1187.57 | 23.75 |
|  |  | Costes directos |  |  | 1211.32 |
