# Imprimación para la protección y pasivación de armaduras de acero

- Propiedad del archivo: CYPE Ingenieros S.A.
- Formato: FIEBDC-3/2016
- Programa: Generador de precios de la construcción. CYPE Ingenieros, S.A.
- Fecha: 07/10/2021
- Ámbito geográfico: Perú
- Divisa: PEN
- Costes indirectos: 3 %
- Gastos generales: 13 %
- Beneficio industrial: 6 %
- IVA: 18 %

## E Estructuras

### EH Concreto armado

#### EHO Protecciones

**EHO030** m² Imprimación para la protección y pasivación de armaduras de acero.
Aplicación manual de dos manos de imprimación, a base de resinas sintéticas, inhibidores de corrosión y cargas y pigmentos minerales, (rendimiento: 0,3 l/m² cada mano), para la protección y pasivación de armaduras de acero.
Incluye: Limpieza de la superficie soporte. Preparación de la mezcla. Aplicación del producto.
Criterio de medición de proyecto: Superficie medida según documentación gráfica de Proyecto.
Criterio de medición de obra: Se medirá la superficie realmente ejecutada según especificaciones de Proyecto.
Criterio de valoración económica: El precio no incluye el mortero de reparación.

| Código | Ud | Descripción | Rendimiento | Precio | Importe |
|---|---|---|---|---|---|
| mt09rew070b | kg | Imprimación, a base de resinas sintéticas, inhibidores de corrosión y cargas y pigmentos minerales, para la protección y pasivación de armaduras de acero (material) | 0.6 | 36.28 | 21.768 |
| mo112 | h | Peón especializado de construcción. (mano de obra) | 0.228 | 15.15 | 3.454 |
| % | % | Herramientas | 2 % | 25.222 | 0.504 |
|  |  | Costes directos |  |  | 25.726 |

Residuos:
- colocación: mt09rew070b; factor de residuo 0.03

## Recursos

**mt09rew070b** kg Imprimación, a base de resinas sintéticas
Datos técnicos: Coste energético 86.716 MJ; Emisión de CO2 3.292 kg; Código LER 17 09 04; Masa del elemento 1 kg; Volumen 0.000667 m3
Residuos:
- embalaje: re170203 Plástico. (componente de residuo); rendimiento 0.003 kg; Código LER 17 02 03; Masa del elemento 1 kg; Volumen 0.001667 m3
