# Losa de placas alveolares prefabricadas de concreto pretensado

- Propiedad del archivo: CYPE Ingenieros S.A.
- Formato: FIEBDC-3/2016
- Programa: Generador de precios de la construcción. CYPE Ingenieros, S.A.
- Fecha: 25/10/2024
- Ámbito geográfico: Perú
- Divisa: PEN
- Costes indirectos: 3 %
- Gastos generales: 13 %
- Beneficio industrial: 6 %
- IVA: 18 %

## E Estructuras

### EP Concreto prefabricado

#### EPF Losas

**EPF010** m² Losa de placas alveolares prefabricadas de concreto pretensado.
Losa de 20 cm de canto, realizada con placas alveolares prefabricadas de concreto pretensado, de 20 cm de canto y 120 cm de anchura, con momento flector último de 17 kN·m/m, con altura libre de planta de hasta 3 m, apoyada directamente sobre vigas de canto o muros portantes; relleno de juntas entre placas alveolares y zonas de enlace con apoyos, realizados con concreto f'c=210 kg/cm² (21 MPa), no expuesto a ciclos de congelamiento y deshielo, exposición a sulfatos insignificante, sin requerimiento de permeabilidad, no expuesto a cloruros, tamaño máximo del agregado 12,5 mm, consistencia blanda, preparado en obra, y vaciado con medios manuales, y acero Grado 60 (fy=4200 kg/cm²) en zona de negativos, con una cuantía aproximada de 4 kg/m². Incluso piezas de acero S275JR tipo Omega, en posición invertida, laminado en caliente, con recubrimiento galvanizado, 1 kg/m², para el apoyo de las placas en los huecos de la losa y alambre de atar.
Criterio de valoración económica: El precio incluye el corte, doblado y conformado de la armadura en taller de obra y el montaje en el lugar definitivo de su colocación en obra, pero no incluye los apoyos ni las columnas.
Incluye: Replanteo de la geometría de la planta. Montaje de las placas alveolares mediante grúa. Enlace de la losa con sus apoyos. Cortes, cajeados, taladros y huecos. Colocación de las armaduras con separadores homologados. Vaciado y compactación del concreto. Curado del concreto.
Criterio de medición de proyecto: Superficie medida en verdadera magnitud desde las caras exteriores de las vigas de borde del perímetro, según documentación gráfica de Proyecto, deduciendo los huecos de superficie mayor de 6 m².
Criterio de medición de obra: Se medirá, en verdadera magnitud, desde las caras exteriores de las vigas de borde del perímetro, la superficie realmente ejecutada según especificaciones de Proyecto, deduciendo los huecos de superficie mayor de 6 m².

| Código | Ud | Descripción | Rendimiento | Precio | Importe |
|---|---|---|---|---|---|
| mt07pha020cd1c | m² | Placa alveolar prefabricada de concreto pretensado de 20 cm de canto y 120 cm de anchura, con junta lateral abierta superiormente, momento flector último de 17 kN·m por m de ancho. (material) | 1 | 182.21 | 182.210 |
| mt07ala000ha | kg | Acero laminado A 572 Grado 42, en perfiles laminados en caliente, según ASTM A 572, piezas simples, para aplicaciones estructurales, acabado con imprimación antioxidante. Trabajado y montado en taller, para colocar en obra. (material) | 1 | 4.51 | 4.510 |
| mt07aco060g | kg | Acero en varillas corrugadas, Grado 60 (fy=4200 kg/cm²), de varios diámetros, según NTP 339.186 y ASTM A 706. (material) | 4.2 | 3.23 | 13.566 |
| mt08var050 | kg | Alambre galvanizado para atar, de 1,30 mm de diámetro. (material) | 0.056 | 4.68 | 0.262 |
| mt08aaa010a | m³ | Agua. (material) | 0.002 | 4.68 | 0.009 |
| mt01arg000b | m³ | Arena cribada. (material) | 0.005 | 42.6 | 0.213 |
| mt01arg001be | m³ | Agregado grueso homogeneizado, de tamaño máximo 12,5 mm. (material) | 0.006 | 57.95 | 0.348 |
| mt08cem000b | kg | Cemento gris en sacos. (material) | 4.446 | 0.47 | 2.090 |
| mt08adt030 | l | Aditivo plastificante para la reducción del agua de amasado del concreto. (material) | 0.022 | 6.99 | 0.154 |
| mq07gte010c | h | Grúa autopropulsada de brazo telescópico con una capacidad de elevación de 30 t y 27 m de altura máxima de trabajo. (maquinaria) | 0.185 | 227.33 | 42.056 |
| mo046 | h | Operario en estructura prefabricada de concreto. (mano de obra) | 0.243 | 32.76 | 7.961 |
| mo093 | h | Oficial en estructura prefabricada de concreto. (mano de obra) | 0.243 | 22.73 | 5.523 |
| mo043 | h | Operario fierrero. (mano de obra) | 0.085 | 32.76 | 2.785 |
| mo090 | h | Oficial fierrero. (mano de obra) | 0.079 | 22.73 | 1.796 |
| mo113 | h | Peón de construcción. (mano de obra) | 0.016 | 21.05 | 0.337 |
| mo112 | h | Peón especializado de construcción. (mano de obra) | 0.017 | 21.39 | 0.364 |
| mo045 | h | Operario especializado en vaciado de concreto. (mano de obra) | 0.003 | 32.76 | 0.098 |
| mo092 | h | Oficial especializado en vaciado de concreto. (mano de obra) | 0.014 | 22.73 | 0.318 |
| % | % | Herramientas | 2 % | 264.600 | 5.292 |
|  |  | Costes directos |  |  | 269.892 |

Residuos:
- colocación: mt07pha020cd1c; factor de residuo 0.0154021
- colocación: mt07ala000ha; factor de residuo 0.006062
- colocación: mt07aco060g Acero en varillas corrugadas, Grado 60 (fy=4200 kg/cm²), de varios diámetros, según NTP 339.186 y ASTM A 706; factor de residuo 0.0075
- colocación: mt08var050 Alambre galvanizado para atar, de 1,30 mm de diámetro; factor de residuo 0.0038
- colocación: mt01arg000b Arena cribada; factor de residuo 0.009
- colocación: mt01arg001be Agregado grueso homogeneizado, de tamaño máximo 12,5 mm; factor de residuo 0.00809488
- colocación: mt08cem000b Cemento gris en sacos; factor de residuo 0.0063
- colocación: mt08adt030 Aditivo plastificante para la reducción del agua de amasado del concreto; factor de residuo 0.055

## Recursos

**mt07pha020cd1c** m² Placa alveolar prefabricada de concreto pretensado de 20 cm de canto y 120 cm de anchura
Datos técnicos: Coste energético 450.770 MJ; Emisión de CO2 40.026 kg; Código LER 17 01 01; Masa del elemento 267 kg; Volumen 0.178 m3
Residuos:
- embalaje: re170201 Madera. (componente de residuo); rendimiento 0.724 kg; Código LER 17 02 01; Masa del elemento 1 kg; Volumen 0.000909 m3
- embalaje: re170203 Plástico. (componente de residuo); rendimiento 0.275 kg; Código LER 17 02 03; Masa del elemento 1 kg; Volumen 0.001667 m3

**mt07ala000ha** kg Acero laminado A 572 Grado 42
Datos técnicos: Coste energético 9.830 MJ; Emisión de CO2 0.510 kg; Código LER 17 04 05; Masa del elemento 1 kg; Volumen 0.000476 m3

**mt07aco060g** kg Acero en varillas corrugadas, Grado 60 (fy=4200 kg/cm²), de varios diámetros, según NTP 339.186 y ASTM A 706
Datos técnicos: Coste energético 9.830 MJ; Emisión de CO2 0.510 kg; Código LER 17 04 05; Masa del elemento 1 kg; Volumen 0.000476 m3

**mt08var050** kg Alambre galvanizado para atar, de 1,30 mm de diámetro
Datos técnicos: Coste energético 25.100 MJ; Emisión de CO2 2.560 kg; Código LER 17 04 05; Masa del elemento 1 kg; Volumen 0.000476 m3

**mt08aaa010a** m³ Agua
Datos técnicos: Coste energético 60.000 MJ; Emisión de CO2 30.000 kg

**mt01arg000b** m³ Arena cribada
Datos técnicos: Coste energético 146.250 MJ; Emisión de CO2 7.800 kg; Código LER 01 04 09; Masa del elemento 1950 kg; Volumen 1.21875 m3

**mt01arg001be** m³ Agregado grueso homogeneizado, de tamaño máximo 12,5 mm
Datos técnicos: Coste energético 146.250 MJ; Emisión de CO2 7.800 kg; Código LER 01 04 08; Masa del elemento 1950 kg; Volumen 1.3 m3

**mt08cem000b** kg Cemento gris en sacos
Datos técnicos: Coste energético 7.174 MJ; Emisión de CO2 0.904 kg; Código LER 17 01 01; Masa del elemento 1 kg; Volumen 0.000667 m3
Residuos:
- embalaje: re150101 Envases de papel y cartón. (componente de residuo); rendimiento 0.014 kg; Código LER 15 01 01; Masa del elemento 1 kg; Volumen 0.001333 m3
- embalaje: re170201 Madera; rendimiento 0.001 kg
- embalaje: re170203 Plástico; rendimiento 0.003 kg

**mt08adt030** l Aditivo plastificante para la reducción del agua de amasado del concreto
Datos técnicos: Coste energético 38.429 MJ; Emisión de CO2 2.179 kg; Código LER 17 09 04; Masa del elemento 1.1 kg; Volumen 0.000733 m3
Residuos:
- embalaje: re170203 Plástico; rendimiento 0.023 kg
