# Persiana de persianas fijas prefabricada de concreto de 40x40 cm, de color gris

- Propiedad del archivo: CYPE INGENIEROS, S.A.
- Formato: FIEBDC-3/2002
- Ámbito geográfico: Perú
- Divisa: PEN
- Costes indirectos: 3.00 %
- Gastos generales: 13.00 %
- Beneficio industrial: 6.00 %
- IVA: 18.00 %

**FDZ030** Ud Persiana de persianas fijas prefabricada de concreto de 40x40 cm, de color gris.
Persiana de persianas fijas prefabricada de concreto de 40x40 cm, de color gris, recibida con mortero de cemento, confeccionado en obra, dosificación 1:6. Totalmente montada.
Incluye: Replanteo de la pieza en el hueco. Colocación y aplomado. Repaso de juntas y limpieza.
Criterio de medición de proyecto: Número de unidades previstas, según documentación gráfica de Proyecto.
Criterio de medición de obra: Se medirá el número de unidades realmente ejecutadas según especificaciones de Proyecto.

| Código | Ud | Descripción | Rendimiento | Precio | Importe |
|---|---|---|---|---|---|
| mt20thp010c | Ud | Persiana de persianas fijas prefabricadas de concreto, 40x40 cm, color gris. (material) | 1.000 | 62.18 | 62.18 |
| mt08aaa010a | m³ | Agua. (material) | 0.006 | 4.32 | 0.03 |
| mt01arg005a | t | Arena de cantera, para mortero preparado en obra. (material) | 0.005 | 58.29 | 0.29 |
| mt08cem000b | kg | Cemento gris en sacos. (material) | 0.750 | 0.43 | 0.32 |
| mq06hor010 | h | Mezcladora de concreto. (maquinaria) | 0.006 | 4.64 | 0.03 |
| mo020 | h | Operario de construcción. (mano de obra) | 0.717 | 21.28 | 15.26 |
| mo113 | h | Peón de construcción. (mano de obra) | 0.393 | 14.11 | 5.55 |
| % | % | Herramientas | 2 % | 83.66 | 1.67 |
|  |  | Costes directos |  |  | 85.33 |
