# Anclaje químico en muro de albañilería

- Propiedad del archivo: CYPE Ingenieros S.A.
- Formato: FIEBDC-3/2016
- Programa: Generador de precios de la construcción. CYPE Ingenieros, S.A.
- Fecha: 25/10/2024
- Ámbito geográfico: Perú
- Divisa: PEN
- Costes indirectos: 3 %
- Gastos generales: 13 %
- Beneficio industrial: 6 %
- IVA: 18 %

## H Remates y ayudas

### HA Anclajes

#### HAF Sobre albañilería

**HAF020** Ud Anclaje químico en muro de albañilería.
Anclaje químico compuesto por resina y varilla roscada de acero galvanizado calidad 5.8, con tuerca y arandela, de 8 mm de diámetro, para fijación de elemento no estructural a muro de albañilería.
Incluye: Replanteo de la posición del anclaje. Ejecución de la perforación. Limpieza del polvo resultante. Preparación del cartucho. Inyección de la resina. Inserción del elemento de fijación. Aplicación del par de apriete con llave dinamométrica. Limpieza de los restos sobrantes.
Criterio de medición de proyecto: Número de unidades previstas, según documentación gráfica de Proyecto.
Criterio de medición de obra: Se medirá el número de unidades realmente ejecutadas según especificaciones de Proyecto.

| Código | Ud | Descripción | Rendimiento | Precio | Importe |
|---|---|---|---|---|---|
| mt26aaq010a | Ud | Anclaje químico compuesto por resina y varilla roscada de acero galvanizado calidad 5.8, según ISO 898-1; con tuerca y arandela, de 8 mm de diámetro. (material) | 1 | 9.94 | 9.940 |
| mo113 | h | Peón de construcción. (mano de obra) | 0.055 | 21.05 | 1.158 |
| % | % | Herramientas | 2 % | 11.098 | 0.222 |
|  |  | Costes directos |  |  | 11.320 |

Residuos:
- colocación: mt26aaq010a; factor de residuo 0.005

## Recursos

**mt26aaq010a** Ud Anclaje químico compuesto por resina y varilla roscada de acero galvanizado calidad 5.8
Datos técnicos: Coste energético 3.573 MJ; Emisión de CO2 0.205 kg; Código LER 17 09 04; Masa del elemento 0.07 kg; Volumen 0.000047 m3
Residuos:
- embalaje: re150101 Envases de papel y cartón. (componente de residuo); rendimiento 0.001 kg; Código LER 15 01 01; Masa del elemento 1 kg; Volumen 0.001333 m3
- embalaje: re170203 Plástico. (componente de residuo); rendimiento 0.001 kg; Código LER 17 02 03; Masa del elemento 1 kg; Volumen 0.001667 m3
