# Remate decorativo, de plancha perforada de acero galvanizado

- Propiedad del archivo: CYPE Ingenieros S.A.
- Formato: FIEBDC-3/2016
- Programa: Generador de precios de la construcción. CYPE Ingenieros, S.A.
- Fecha: 29/08/2025
- Ámbito geográfico: Perú
- Divisa: PEN
- Costes indirectos: 3 %
- Gastos generales: 13 %
- Beneficio industrial: 6 %
- IVA: 18 %

## H Remates y ayudas

### HR Remates de fachada

#### HRA De acero galvanizado

**HRA200** m² Remate decorativo, de plancha perforada de acero galvanizado.
Remate decorativo, de plancha perforada de acero galvanizado, con perforaciones cuadradas, C50 U100, de 50 mm de lado y 100 mm de distancia entre centros de dos perforaciones contiguas, de 1,5 mm de espesor y con un 25% de la superficie perforada; fijación a estructura metálica mediante soldadura en todo su perímetro.
Incluye: Replanteo de las piezas. Corte de las piezas. Colocación, aplomado, nivelación y alineación. Resolución de encuentros y de puntos singulares.
Criterio de medición de proyecto: Superficie medida según documentación gráfica de Proyecto.
Criterio de medición de obra: Se medirá la superficie realmente ejecutada según especificaciones de Proyecto.

| Código | Ud | Descripción | Rendimiento | Precio | Importe |
|---|---|---|---|---|---|
| mt26aha020xb | m² | Plancha perforada de acero galvanizado, con perforaciones cuadradas, C50 U100, de 50 mm de lado y 100 mm de distancia entre centros de dos perforaciones contiguas, de 1,5 mm de espesor y con un 25% de la superficie perforada. (material) | 1 | 85.4 | 85.400 |
| mq08sol020 | h | Equipo y elementos auxiliares para soldadura eléctrica. (maquinaria) | 1.159 | 10.37 | 12.019 |
| mo018 | h | Operario carpintero metálico. (mano de obra) | 0.144 | 33.3 | 4.795 |
| mo059 | h | Oficial carpintero metálico. (mano de obra) | 0.144 | 22.87 | 3.293 |
| % | % | Herramientas | 2 % | 105.507 | 2.110 |
|  |  | Costes directos |  |  | 107.617 |

Residuos:
- colocación: mt26aha020xb; factor de residuo 0.00645116

## Recursos

**mt26aha020xb** m² Plancha perforada de acero galvanizado
Datos técnicos: Coste energético 222.897 MJ; Emisión de CO2 20.300 kg; Código LER 17 04 05; Masa del elemento 6.9 kg; Volumen 0.003286 m3
Residuos:
- embalaje: re170203 Plástico. (componente de residuo); rendimiento 0.032 kg; Código LER 17 02 03; Masa del elemento 1 kg; Volumen 0.001667 m3
