# Gárgola de aluminio lacado en color, de 50x50 mm de sección, recibida con fragua de silicona neutra

- Propiedad del archivo: CYPE INGENIEROS, S.A.
- Formato: FIEBDC-3/2002
- Ámbito geográfico: Perú
- Costes indirectos: 3.00 %
- Gastos generales: 13.00 %
- Beneficio industrial: 6.00 %
- IVA: 18.00 %

**HRG010** Ud Gárgola de aluminio lacado en color, de 50x50 mm de sección, recibida con fragua de silicona neutra.
Formación de gárgola de aluminio lacado en color, de 50x50 mm de sección, recibida con fragua de silicona neutra. Incluso nivelación y remate de la impermeabilización en caso necesario.
Incluye: Replanteo de las piezas. Colocación, aplomado, nivelación y alineación. Sellado de juntas y limpieza.
Criterio de medición de proyecto: Número de unidades previstas, según documentación gráfica de Proyecto.
Criterio de medición de obra: Se medirá el número de unidades realmente ejecutadas según especificaciones de Proyecto.

| Código | Ud | Descripción | Rendimiento | Precio | Importe |
|---|---|---|---|---|---|
| mt15sja100 | Ud | Cartucho de fragua de silicona neutra. (material) | 0.100 | 3.57 | 0.36 |
| mt20gal010b | Ud | Gárgola de aluminio lacado en color, de 50x50 mm de sección, realizada a partir de perfil cuadrado de aluminio y terminada con corte formando ángulo de 45°. (material) | 1.000 | 2.33 | 2.33 |
| mo020 | h | Operario de construcción. (mano de obra) | 0.068 | 4.07 | 0.28 |
| mo113 | h | Peón de construcción. (mano de obra) | 0.068 | 2.68 | 0.18 |
| % | % | Herramientas | 2 % | 3.15 | 0.06 |
|  |  | Costes directos |  |  | 3.21 |
