# Sistema de bombeo de diesel

- Propiedad del archivo: CYPE Ingenieros S.A.
- Formato: FIEBDC-3/2016
- Programa: Generador de precios de la construcción. CYPE Ingenieros, S.A.
- Fecha: 25/10/2024
- Ámbito geográfico: Perú
- Divisa: PEN
- Costes indirectos: 3 %
- Gastos generales: 13 %
- Beneficio industrial: 6 %
- IVA: 18 %

## I Instalaciones

### IC Calefacción, refrigeración, climatización y agua caliente sanitaria

#### ICD Combustible líquido

**ICD160** Ud Sistema de bombeo de diesel.
Sistema de bombeo de diesel, formado por: una bomba, con una potencia de 120 W, caudal máximo de 30 l/h, motor con protección IP55, para alimentación monofásica a 230 V; filtro; vacuómetro; válvulas de corte; válvulas de retención; manómetro; presostato de doble función; válvula de seguridad; tanque de membrana, de plancha de acero; detector de derrames con sonda; tablero eléctrico de control y soporte metálico. Totalmente montado, conexionado y puesto en marcha por la empresa instaladora para la comprobación de su correcto funcionamiento. Sin incluir la instalación eléctrica.
Incluye: Replanteo. Colocación y fijación del sistema de bombeo. Conexionado. Puesta en marcha.
Criterio de medición de proyecto: Número de unidades previstas, según documentación gráfica de Proyecto.
Criterio de medición de obra: Se medirá el número de unidades realmente ejecutadas según especificaciones de Proyecto.

| Código | Ud | Descripción | Rendimiento | Precio | Importe |
|---|---|---|---|---|---|
| mt38dep900a | Ud | Sistema de bombeo de diesel, formado por: una bomba, con una potencia de 120 W, caudal máximo de 30 l/h, motor con protección IP55, para alimentación monofásica a 230 V; filtro; vacuómetro; válvulas de corte; válvulas de retención; manómetro; presostato de doble función; válvula de seguridad; tanque de membrana, de plancha de acero; detector de derrames con sonda; tablero eléctrico de control y soporte metálico. (material) | 1 | 3602.36 | 3602.360 |
| mo004 | h | Operario calefactor. (mano de obra) | 1.353 | 32.35 | 43.770 |
| mo103 | h | Oficial calefactor. (mano de obra) | 1.353 | 21.82 | 29.522 |
| % | % | Herramientas | 2 % | 3675.652 | 73.513 |
|  |  | Costes directos |  |  | 3749.165 |

## Recursos

**mt38dep900a** Ud Sistema de bombeo de diesel
Datos técnicos: Coste energético 202.437 MJ; Emisión de CO2 14.996 kg
Residuos:
- embalaje: re150101 Envases de papel y cartón. (componente de residuo); rendimiento 1.584 kg; Código LER 15 01 01; Masa del elemento 1 kg; Volumen 0.001333 m3
