# Medidor de diesel

- Propiedad del archivo: CYPE Ingenieros S.A.
- Formato: FIEBDC-3/2016
- Programa: Generador de precios de la construcción. CYPE Ingenieros, S.A.
- Fecha: 25/10/2024
- Ámbito geográfico: Perú
- Divisa: PEN
- Costes indirectos: 3 %
- Gastos generales: 13 %
- Beneficio industrial: 6 %
- IVA: 18 %

## I Instalaciones

### IC Calefacción, refrigeración, climatización y agua caliente sanitaria

#### ICD Combustible líquido

**ICD170** Ud Medidor de diesel.
Medidor de diesel, para roscar, de 1/8" de diámetro nominal, caudal máximo de 80 l/h y temperatura máxima del líquido conducido 50°C. Incluso elementos de montaje y demás accesorios necesarios para su correcto funcionamiento. Totalmente montado, conexionado y probado.
Incluye: Replanteo. Colocación del medidor. Conexionado.
Criterio de medición de proyecto: Número de unidades previstas, según documentación gráfica de Proyecto.
Criterio de medición de obra: Se medirá el número de unidades realmente ejecutadas según especificaciones de Proyecto.

| Código | Ud | Descripción | Rendimiento | Precio | Importe |
|---|---|---|---|---|---|
| mt38sss200a | Ud | Medidor de diesel, para roscar, de 1/8" de diámetro nominal, caudal máximo de 80 l/h y temperatura máxima del líquido conducido 50°C, incluso racores de conexión. (material) | 1 | 1224.25 | 1224.250 |
| mo004 | h | Operario calefactor. (mano de obra) | 0.541 | 32.35 | 17.501 |
| % | % | Herramientas | 2 % | 1241.751 | 24.835 |
|  |  | Costes directos |  |  | 1266.586 |
