# Válvula de expansión electrónica

- Propiedad del archivo: CYPE Ingenieros S.A.
- Formato: FIEBDC-3/2016
- Programa: Generador de precios de la construcción. CYPE Ingenieros, S.A.
- Fecha: 03/04/2024
- Ámbito geográfico: Perú
- Divisa: PEN
- Costes indirectos: 3 %
- Gastos generales: 13 %
- Beneficio industrial: 6 %
- IVA: 18 %

## I Instalaciones

### IC Calefacción, refrigeración, climatización y agua caliente sanitaria

#### ICN Unidades autónomas de climatización

**ICN013** Ud Válvula de expansión electrónica.
Válvula de expansión electrónica, de 1 salidas, capacidad de la unidad interior conectada aguas abajo menor o igual a 3,6 kW.
Incluye: Replanteo. Colocación y fijación de los elementos. Conexionado.
Criterio de medición de proyecto: Número de unidades previstas, según documentación gráfica de Proyecto.
Criterio de medición de obra: Se medirá el número de unidades realmente ejecutadas según especificaciones de Proyecto.

| Código | Ud | Descripción | Rendimiento | Precio | Importe |
|---|---|---|---|---|---|
| mt42sam018aah | Ud | Válvula de expansión electrónica, de 1 salidas, capacidad de la unidad interior conectada aguas abajo menor o igual a 3,6 kW. (material) | 1 | 990.56 | 990.560 |
| mo005 | h | Operario instalador de climatización. (mano de obra) | 0.066 | 32.15 | 2.122 |
| mo104 | h | Oficial instalador de climatización. (mano de obra) | 0.066 | 21.68 | 1.431 |
| % | % | Herramientas | 2 % | 994.113 | 19.882 |
|  |  | Costes directos |  |  | 1013.995 |
