# Ducto de evacuación de los productos de la combustión

- Propiedad del archivo: CYPE INGENIEROS, S.A.
- Formato: FIEBDC-3/2002
- Ámbito geográfico: Perú
- Divisa: PEN
- Costes indirectos: 3.00 %
- Gastos generales: 13.00 %
- Beneficio industrial: 6.00 %
- IVA: 18.00 %

**ICO001** m Ducto de evacuación de los productos de la combustión, de pared simple de aluminio, modelo ALUSTAR "NEGARRA", de 60 mm de diámetro interior, para caldera, calentador o acumulador mural con cámara de combustión atmosférica, a gas, con salida directa a fachada o patio de ventilación.
Ducto de evacuación de los productos de la combustión, formado por tubo de pared simple de aluminio con recubrimiento de esmalte blanco de poliuretano, modelo ALUSTAR "NEGARRA", de 60 mm de diámetro interior, temperatura de trabajo de hasta 220°C, para caldera, calentador o acumulador mural con cámara de combustión atmosférica, a gas, con salida directa a fachada o patio de ventilación. Incluso tes, codos, adaptadores, abrazaderas, soportes murales, deflectores y demás accesorios necesarios. Totalmente montado, conexionado y probado.
Incluye: Replanteo y trazado del ducto. Presentación de tubos y accesorios. Montaje del ducto. Fijación del ducto al paramento. Colocación de deflectores.
Criterio de medición de proyecto: Longitud medida desde el arranque del ducto hasta la parte superior del deflector, según documentación gráfica de Proyecto.
Criterio de medición de obra: Se medirá, desde el arranque del ducto hasta la parte superior del deflector, la longitud realmente ejecutada según especificaciones de Proyecto.

| Código | Ud | Descripción | Rendimiento | Precio | Importe |
|---|---|---|---|---|---|
| mt20chn021h | Ud | Material auxiliar para montaje y sujeción a la obra de los ductos de pared simple de aluminio, modelo ALUSTAR "NEGARRA", de 60 mm de diámetro interior. (material) | 1.000 | 3.76 | 3.76 |
| mt20chn020hc | m | Tubo de pared simple de aluminio con recubrimiento de esmalte blanco de poliuretano, modelo ALUSTAR "NEGARRA", de 60 mm de diámetro interior, temperatura de trabajo de hasta 220°C, para unión por tomacorriente, con el precio incrementado el 10% en concepto de accesorios, piezas especiales y deflectores. (material) | 1.000 | 51.63 | 51.63 |
| mo004 | h | Operario calefactor. (mano de obra) | 0.508 | 22.27 | 11.31 |
| mo103 | h | Oficial calefactor. (mano de obra) | 0.508 | 14.97 | 7.60 |
| % | % | Herramientas | 2 % | 74.30 | 1.49 |
|  |  | Costes directos |  |  | 75.79 |
