# Difusor

- Propiedad del archivo: CYPE Ingenieros S.A.
- Formato: FIEBDC-3/2016
- Programa: Generador de precios de la construcción. CYPE Ingenieros, S.A.
- Fecha: 25/10/2024
- Ámbito geográfico: Perú
- Divisa: PEN
- Costes indirectos: 3 %
- Gastos generales: 13 %
- Beneficio industrial: 6 %
- IVA: 18 %

## I Instalaciones

### IC Calefacción, refrigeración, climatización y agua caliente sanitaria

#### ICR Sistemas de conducción de aire

**ICR040** Ud Difusor.
Difusor rotacional de deflectores fijos con placa frontal circular, con plenum de conexión horizontal de plancha de acero galvanizado, pintado en color RAL 9010, para instalar en alturas de hasta 4 m. Incluso accesorios de montaje y elementos de fijación.
Incluye: Replanteo. Montaje del plenum mediante soportes de suspensión. Fijación del difusor al plenum.
Criterio de medición de proyecto: Número de unidades previstas, según documentación gráfica de Proyecto.
Criterio de medición de obra: Se medirá el número de unidades realmente ejecutadas según especificaciones de Proyecto.

| Código | Ud | Descripción | Rendimiento | Precio | Importe |
|---|---|---|---|---|---|
| mt42trx280asc | Ud | Difusor rotacional de deflectores fijos con placa frontal circular, con plenum de conexión horizontal de plancha de acero galvanizado, pintado en color RAL 9010. (material) | 1 | 1147.7 | 1147.700 |
| mo005 | h | Operario instalador de climatización. (mano de obra) | 0.292 | 32.35 | 9.446 |
| mo104 | h | Oficial instalador de climatización. (mano de obra) | 0.292 | 21.82 | 6.371 |
| % | % | Herramientas | 2 % | 1163.517 | 23.270 |
|  |  | Costes directos |  |  | 1186.787 |

## Recursos

**mt42trx280asc** Ud Difusor rotacional de deflectores fijos con placa frontal circular
Datos técnicos: Coste energético 229.544 MJ; Emisión de CO2 16.965 kg
Residuos:
- embalaje: re150101 Envases de papel y cartón. (componente de residuo); rendimiento 0.086 kg; Código LER 15 01 01; Masa del elemento 1 kg; Volumen 0.001333 m3
