# Interacumulador de combinación, para producción de agua caliente sanitaria y calefacción

- Propiedad del archivo: CYPE Ingenieros S.A.
- Formato: FIEBDC-3/2016
- Programa: Generador de precios de la construcción. CYPE Ingenieros, S.A.
- Fecha: 25/10/2024
- Ámbito geográfico: Perú
- Divisa: PEN
- Costes indirectos: 3 %
- Gastos generales: 13 %
- Beneficio industrial: 6 %
- IVA: 18 %

## I Instalaciones

### IC Calefacción, refrigeración, climatización y agua caliente sanitaria

#### ICS Sistemas de conducción de agua

**ICS052** Ud Interacumulador de combinación, para producción de agua caliente sanitaria y calefacción.
Interacumulador combinado, para producción de agua caliente sanitaria y agua para calefacción, de 500 l de capacidad, altura 1640 mm, diámetro 650 mm, con intercambiador de serpentín para agua caliente sanitaria de acero inoxidable, cuba para calefacción con serpentín, aislamiento térmico de 100 mm de espesor de espuma blanda de poliuretano libre de CFC con envolvente de poliestireno. Incluso válvulas de corte, elementos de montaje y accesorios necesarios para su correcto funcionamiento.
Incluye: Replanteo. Colocación. Conexionado. Comprobación de su correcto funcionamiento.
Criterio de medición de proyecto: Número de unidades previstas, según documentación gráfica de Proyecto.
Criterio de medición de obra: Se medirá el número de unidades realmente ejecutadas según especificaciones de Proyecto.

| Código | Ud | Descripción | Rendimiento | Precio | Importe |
|---|---|---|---|---|---|
| mt38csg400a | Ud | Interacumulador combinado, para producción de agua caliente sanitaria y agua para calefacción, de 500 l de capacidad, altura 1640 mm, diámetro 650 mm, con intercambiador de serpentín para agua caliente sanitaria de acero inoxidable, cuba para calefacción con serpentín, aislamiento térmico de 100 mm de espesor de espuma blanda de poliuretano libre de CFC con envolvente de poliestireno. (material) | 1 | 14861.45 | 14861.450 |
| mt37sve010d | Ud | Válvula de esfera de latón niquelado para roscar de 1". (material) | 6 | 44.91 | 269.460 |
| mt38www011 | Ud | Material auxiliar para instalaciones de agua caliente sanitaria (material) | 1 | 7.43 | 7.430 |
| mo004 | h | Operario calefactor. (mano de obra) | 2.001 | 32.35 | 64.732 |
| mo103 | h | Oficial calefactor. (mano de obra) | 2.001 | 21.82 | 43.662 |
| % | % | Herramientas | 2 % | 15246.734 | 304.935 |
|  |  | Costes directos |  |  | 15551.669 |

## Recursos

**mt38csg400a** Ud Interacumulador combinado
Datos técnicos: Coste energético 83872.808 MJ; Emisión de CO2 7551.048 kg
Residuos:
- embalaje: re150101 Envases de papel y cartón. (componente de residuo); rendimiento 2.378 kg; Código LER 15 01 01; Masa del elemento 1 kg; Volumen 0.001333 m3
- embalaje: re170201 Madera. (componente de residuo); rendimiento 0.631 kg; Código LER 17 02 01; Masa del elemento 1 kg; Volumen 0.000909 m3

**mt37sve010d** Ud Válvula de esfera de latón niquelado para roscar de 1"
Datos técnicos: Coste energético 843.399 MJ; Emisión de CO2 56.701 kg
Residuos:
- embalaje: re150101 Envases de papel y cartón; rendimiento 0.072 kg
