# Concentrador de datos para medidores de energía o de agua

- Propiedad del archivo: CYPE Ingenieros S.A.
- Formato: FIEBDC-3/2016
- Programa: Generador de precios de la construcción. CYPE Ingenieros, S.A.
- Fecha: 25/10/2024
- Ámbito geográfico: Perú
- Divisa: PEN
- Costes indirectos: 3 %
- Gastos generales: 13 %
- Beneficio industrial: 6 %
- IVA: 18 %

## I Instalaciones

### IC Calefacción, refrigeración, climatización y agua caliente sanitaria

#### ICX Dispositivos de control centralizado

**ICX050** Ud Concentrador de datos para medidores de energía o de agua.
Concentrador de datos para lectura a distancia de los medidores de energía o de agua de un máximo de 20 viviendas, con bus de comunicación M-Bus, pantalla y teclado, montaje en carril DIN, de 105x94x58 mm. Totalmente montado, conexionado y probado.
Incluye: Replanteo. Colocación y fijación de los elementos. Conexionado.
Criterio de medición de proyecto: Número de unidades previstas, según documentación gráfica de Proyecto.
Criterio de medición de obra: Se medirá el número de unidades realmente ejecutadas según especificaciones de Proyecto.

| Código | Ud | Descripción | Rendimiento | Precio | Importe |
|---|---|---|---|---|---|
| mt38alb735a | Ud | Concentrador de datos para lectura a distancia de los medidores de energía o de agua de un máximo de 20 viviendas, con bus de comunicación M-Bus, pantalla y teclado, montaje en carril DIN, de 105x94x58 mm. (material) | 1 | 8080.78 | 8080.780 |
| mt35cun200a | m | Cable bus apantallado de 2 hilos, de 1 mm² de sección por hilo (material) | 30 | 2.56 | 76.800 |
| mo005 | h | Operario instalador de climatización. (mano de obra) | 1.353 | 32.35 | 43.770 |
| mo104 | h | Oficial instalador de climatización. (mano de obra) | 1.353 | 21.82 | 29.522 |
| % | % | Herramientas | 2 % | 8230.872 | 164.617 |
|  |  | Costes directos |  |  | 8395.489 |

Residuos:
- colocación: mt35cun200a Cable bus apantallado de 2 hilos, de 1 mm² de sección por hilo; factor de residuo 0.0165

## Recursos

**mt38alb735a** Ud Concentrador de datos para lectura a distancia de los medidores de energía o de agua de un máximo de 20 viviendas
Datos técnicos: Coste energético 1.157 MJ; Emisión de CO2 1.822 kg
Residuos:
- embalaje: re150101 Envases de papel y cartón. (componente de residuo); rendimiento 2.143 kg; Código LER 15 01 01; Masa del elemento 1 kg; Volumen 0.001333 m3

**mt35cun200a** m Cable bus apantallado de 2 hilos, de 1 mm² de sección por hilo
Datos técnicos: Coste energético 3.353 MJ; Emisión de CO2 0.119 kg; Código LER 17 04 11; Masa del elemento 0.09 kg; Volumen 0.00006 m3
Residuos:
- embalaje: re150101 Envases de papel y cartón; rendimiento 0.065 kg
