# Tubería para parante, colocada superficialmente

- Propiedad del archivo: CYPE Ingenieros S.A.
- Formato: FIEBDC-3/2016
- Programa: Generador de precios de la construcción. CYPE Ingenieros, S.A.
- Fecha: 25/10/2024
- Ámbito geográfico: Perú
- Divisa: PEN
- Costes indirectos: 3 %
- Gastos generales: 13 %
- Beneficio industrial: 6 %
- IVA: 18 %

## I Instalaciones

### IF Plomería

#### IFM Parantes

**IFM005** m Tubería para parante, colocada superficialmente.
Tubería para parante de plomería, colocada superficialmente y fijada al paramento, formada por tubo de polietileno reticulado (PE-Xa), serie 5, de 20 mm de diámetro exterior, PN=6 atm y 1,9 mm de espesor, suministrado en rollos. Incluso material auxiliar para montaje y sujeción a la obra, accesorios y piezas especiales.
Incluye: Replanteo. Colocación y fijación de tubos, accesorios y piezas especiales.
Criterio de medición de proyecto: Longitud medida según documentación gráfica de Proyecto.
Criterio de medición de obra: Se medirá la longitud realmente ejecutada según especificaciones de Proyecto.

| Código | Ud | Descripción | Rendimiento | Precio | Importe |
|---|---|---|---|---|---|
| mt37tpu400b | Ud | Material auxiliar para montaje y sujeción a la obra de las tuberías de polietileno reticulado (PE-Xa), serie 5, de 20 mm de diámetro exterior. (material) | 1 | 0.59 | 0.590 |
| mt37tpu010bd | m | Tubo de polietileno reticulado (PE-Xa), serie 5, de 20 mm de diámetro exterior, PN=6 atm y 1,9 mm de espesor, suministrado en rollos, según ISO 15875-2, con el precio incrementado el 15% en concepto de accesorios y piezas especiales. (material) | 1 | 13.4 | 13.400 |
| mo008 | h | Operario plomero. (mano de obra) | 0.053 | 32.35 | 1.715 |
| mo107 | h | Oficial plomero. (mano de obra) | 0.053 | 21.82 | 1.156 |
| % | % | Herramientas | 2 % | 16.861 | 0.337 |
|  |  | Costes directos |  |  | 17.198 |

Residuos:
- colocación: mt37tpu010bd; factor de residuo 0.0275049

## Recursos

**mt37tpu010bd** m Tubo de polietileno reticulado (PE-Xa)
Datos técnicos: Coste energético 9.979 MJ; Emisión de CO2 0.495 kg; Código LER 17 02 03; Masa del elemento 0.103 kg; Volumen 0.000172 m3
