# Vaporizador de calentamiento directo, a gas

- Propiedad del archivo: CYPE Ingenieros S.A.
- Formato: FIEBDC-3/2016
- Programa: Generador de precios de la construcción. CYPE Ingenieros, S.A.
- Fecha: 25/10/2024
- Ámbito geográfico: Perú
- Divisa: PEN
- Costes indirectos: 3 %
- Gastos generales: 13 %
- Beneficio industrial: 6 %
- IVA: 18 %

## I Instalaciones

### IG Gases combustibles

#### IGD Tanques

**IGD135** Ud Vaporizador de calentamiento directo, a gas.
Vaporizador de calentamiento directo, a gas, de 80 kg/h de caudal nominal y 534x559x1067 mm, compuesto por cuerpo de plancha de acero, acabado con pintura epoxi color verde; tanque de presión; válvula de control de entrada de gas en fase líquida, de 3/4"; válvula de control de nivel de gas en fase líquida con flotador; válvula de control de salida de gas en fase gaseosa, de 1"; termostato; válvula de seguridad; regulador de quemador; quemador y accesorios de conexión.
Criterio de valoración económica: El precio no incluye la obra civil.
Incluye: Colocación y fijación del vaporizador. Montaje, conexionado y comprobación de su correcto funcionamiento.
Criterio de medición de proyecto: Número de unidades previstas, según documentación gráfica de Proyecto.
Criterio de medición de obra: Se medirá el número de unidades realmente ejecutadas según especificaciones de Proyecto.

| Código | Ud | Descripción | Rendimiento | Precio | Importe |
|---|---|---|---|---|---|
| mt43vag020j | Ud | Vaporizador de calentamiento directo, a gas, de 80 kg/h de caudal nominal y 534x559x1067 mm, compuesto por cuerpo de plancha de acero, acabado con pintura epoxi color verde; tanque de presión; válvula de control de entrada de gas en fase líquida, de 3/4"; válvula de control de nivel de gas en fase líquida con flotador; válvula de control de salida de gas en fase gaseosa, de 1"; termostato; válvula de seguridad; regulador de quemador; quemador y accesorios de conexión. (material) | 1 | 12798.29 | 12798.290 |
| mt43www010 | Ud | Material auxiliar para instalaciones de gas. (material) | 1 | 5.18 | 5.180 |
| mo010 | h | Operario instalador de gas. (mano de obra) | 0.406 | 32.35 | 13.134 |
| mo109 | h | Oficial instalador de gas. (mano de obra) | 0.406 | 21.82 | 8.859 |
| % | % | Herramientas | 2 % | 12825.463 | 256.509 |
|  |  | Costes directos |  |  | 13081.972 |
