# Tubería para parante individual de gas

- Propiedad del archivo: CYPE Ingenieros S.A.
- Formato: FIEBDC-3/2016
- Programa: Generador de precios de la construcción. CYPE Ingenieros, S.A.
- Fecha: 25/10/2024
- Ámbito geográfico: Perú
- Divisa: PEN
- Costes indirectos: 3 %
- Gastos generales: 13 %
- Beneficio industrial: 6 %
- IVA: 18 %

## I Instalaciones

### IG Gases combustibles

#### IGM Conducciones

**IGM015** m Tubería para parante individual de gas.
Tubería, para parante individual de gas, colocada superficialmente y fijada al paramento, formada por tubo de acero negro sin costura Schedule 80, de 1/2" de diámetro, acabada con mano de imprimación antioxidante de al menos 50 micras de espesor. Incluso material auxiliar para montaje y sujeción a la obra, accesorios y piezas especiales colocados mediante soldadura eléctrica.
Incluye: Replanteo y trazado. Raspado y limpieza de óxidos. Colocación de tubos. Montaje, conexionado y comprobación de su correcto funcionamiento.
Criterio de medición de proyecto: Longitud medida según documentación gráfica de Proyecto.
Criterio de medición de obra: Se medirá la longitud realmente ejecutada según especificaciones de Proyecto.

| Código | Ud | Descripción | Rendimiento | Precio | Importe |
|---|---|---|---|---|---|
| mt08tan332b | Ud | Material auxiliar para montaje y sujeción a la obra de las tuberías de acero, de 1/2". (material) | 1 | 0.37 | 0.370 |
| mt08tan022be | m | Tubo de acero negro sin costura Schedule 80, de 1/2" de diámetro, según ASTM A53, con el precio incrementado el 20% en concepto de accesorios y piezas especiales. (material) | 1 | 14.84 | 14.840 |
| mt27pfi030 | kg | Imprimación antioxidante con poliuretano. (material) | 0.008 | 34.63 | 0.277 |
| mo010 | h | Operario instalador de gas. (mano de obra) | 0.477 | 32.35 | 15.431 |
| mo109 | h | Oficial instalador de gas. (mano de obra) | 0.477 | 21.82 | 10.408 |
| % | % | Herramientas | 2 % | 41.326 | 0.827 |
|  |  | Costes directos |  |  | 42.153 |

Residuos:
- colocación: mt08tan022be; factor de residuo 0.035
- colocación: mt27pfi030 Imprimación antioxidante con poliuretano; factor de residuo 0.03

## Recursos

**mt08tan022be** m Tubo de acero negro sin costura Schedule 80
Datos técnicos: Coste energético 13.679 MJ; Emisión de CO2 0.611 kg; Código LER 17 04 05; Masa del elemento 1.21 kg; Volumen 0.000576 m3
Residuos:
- embalaje: re170201 Madera. (componente de residuo); rendimiento 0.011 kg; Código LER 17 02 01; Masa del elemento 1 kg; Volumen 0.000909 m3
- embalaje: re170203 Plástico. (componente de residuo); rendimiento 0.003 kg; Código LER 17 02 03; Masa del elemento 1 kg; Volumen 0.001667 m3

**mt27pfi030** kg Imprimación antioxidante con poliuretano
Datos técnicos: Coste energético 144.471 MJ; Emisión de CO2 7.014 kg; Código LER 17 09 04; Masa del elemento 1 kg; Volumen 0.000667 m3
Residuos:
- embalaje: re170203 Plástico; rendimiento 0.003 kg
