# Tubería de polibutileno (PB), "SAUNIER DUVAL"

- Propiedad del archivo: CYPE Ingenieros S.A.
- Formato: FIEBDC-3/2016
- Programa: Generador de precios de la construcción. CYPE Ingenieros, S.A.
- Fecha: 20/12/2021
- Ámbito geográfico: Perú
- Divisa: PEN
- Costes indirectos: 3 %
- Gastos generales: 13 %
- Beneficio industrial: 6 %
- IVA: 18 %

## I Instalaciones

### IH Tuberías para fluidos

#### IHB Tuberías de polibutileno

**IHB011** m Tubería de polibutileno (PB), "SAUNIER DUVAL".
Tubería formada por tubo de polibutileno (PB), serie 4, Hep2O "SAUNIER DUVAL", de 15 mm de diámetro exterior y 1,7 mm de espesor. Instalación en superficie. Incluso material auxiliar para montaje y sujeción a la obra, accesorios y piezas especiales.
Incluye: Replanteo. Colocación y fijación de tubos, accesorios y piezas especiales.
Criterio de medición de proyecto: Longitud medida según documentación gráfica de Proyecto.
Criterio de medición de obra: Se medirá la longitud realmente ejecutada según especificaciones de Proyecto.

| Código | Ud | Descripción | Rendimiento | Precio | Importe |
|---|---|---|---|---|---|
| mt37tps400a | Ud | Material auxiliar para montaje y sujeción a la obra de las tuberías de polibutileno (PB), Hep2O "SAUNIER DUVAL", de 15 mm de diámetro exterior. (material) | 1 | 0.35 | 0.350 |
| mt37tps010g | m | Tubo de polibutileno (PB), serie 4, Hep2O "SAUNIER DUVAL", de 15 mm de diámetro exterior y 1,7 mm de espesor, según ISO 15876-2, con el precio incrementado el 30% en concepto de accesorios y piezas especiales. (material) | 1 | 8.97 | 8.970 |
| mo008 | h | Operario plomero. (mano de obra) | 0.026 | 22.97 | 0.597 |
| mo107 | h | Oficial plomero. (mano de obra) | 0.026 | 15.46 | 0.402 |
| % | % | Herramientas | 2 % | 10.319 | 0.206 |
|  |  | Costes directos |  |  | 10.525 |

Residuos:
- colocación: mt37tps010g; factor de residuo 0.0275

## Recursos

**mt37tps010g** m Tubo de polibutileno (PB)
Datos técnicos: Coste energético 5.737 MJ; Emisión de CO2 0.277 kg; Código LER 17 02 03; Masa del elemento 0.07 kg; Volumen 0.000117 m3
