# Compuerta antirretorno

- Propiedad del archivo: CYPE Ingenieros S.A.
- Formato: FIEBDC-3/2016
- Programa: Generador de precios de la construcción. CYPE Ingenieros, S.A.
- Fecha: 25/10/2024
- Ámbito geográfico: Perú
- Divisa: PEN
- Costes indirectos: 3 %
- Gastos generales: 13 %
- Beneficio industrial: 6 %
- IVA: 18 %

## I Instalaciones

### IV Ventilación

#### IVM Ventilación mecánica

**IVM027** Ud Compuerta antirretorno.
Compuerta antirretorno, metálica, de 80 mm de diámetro, para impedir la entrada de olores y corrientes de aire e impedir fugas de calefacción cuando el extractor no funciona.
Incluye: Replanteo. Colocación. Conexionado de los ductos. Comprobación de su correcto funcionamiento.
Criterio de medición de proyecto: Número de unidades previstas, según documentación gráfica de Proyecto.
Criterio de medición de obra: Se medirá el número de unidades realmente ejecutadas según especificaciones de Proyecto.

| Código | Ud | Descripción | Rendimiento | Precio | Importe |
|---|---|---|---|---|---|
| mt32exp030aa | Ud | Compuerta antirretorno, metálica, de 80 mm de diámetro. (material) | 1 | 57.39 | 57.390 |
| mo011 | h | Operario de montaje. (mano de obra) | 0.333 | 32.35 | 10.773 |
| mo080 | h | Oficial de montaje. (mano de obra) | 0.333 | 21.86 | 7.279 |
| % | % | Herramientas | 2 % | 75.442 | 1.509 |
|  |  | Costes directos |  |  | 76.951 |

## Recursos

**mt32exp030aa** Ud Compuerta antirretorno, metálica, de 80 mm de diámetro
Datos técnicos: Coste energético 5.883 MJ; Emisión de CO2 0.369 kg
Residuos:
- embalaje: re150101 Envases de papel y cartón. (componente de residuo); rendimiento 0.09 kg; Código LER 15 01 01; Masa del elemento 1 kg; Volumen 0.001333 m3
- embalaje: re170203 Plástico. (componente de residuo); rendimiento 0.045 kg; Código LER 17 02 03; Masa del elemento 1 kg; Volumen 0.001667 m3
