# Carpintería de aluminio

- Propiedad del archivo: CYPE INGENIEROS, S.A.
- Formato: FIEBDC-3/2002
- Ámbito geográfico: Perú
- Costes indirectos: 3.00 %
- Gastos generales: 13.00 %
- Beneficio industrial: 6.00 %
- IVA: 18.00 %

**LCY030** Ud Carpintería de aluminio, lacado blanco, para conformado de ventana abisagrada practicable de apertura hacia el interior "TECHNAL", de 120x120 cm, sistema Saphir FX, "TECHNAL", formada por dos hojas, y con premarco. Compacto incorporado (monoblock), persiana de persianas de PVC, con accionamiento manual mediante cinta y recogedor.
Suministro y montaje de carpintería de aluminio, lacado blanco, para conformado de ventana abisagrada practicable de apertura hacia el interior "TECHNAL", de 120x120 cm, sistema Saphir FX, "TECHNAL", formada por dos hojas, y con premarco. Compuesta por perfiles extrusionados formando marcos y hojas. Accesorios, herrería de colgar y apertura homologados, juntas de acristalamiento de EPDM de alta calidad, tornillería de acero inoxidable, elementos de estanqueidad, accesorios y utillajes de mecanizado homologados. Compacto incorporado (monoblock), persiana enrollable de persianas de PVC, con accionamiento manual mediante cinta y recogedor, equipada con todos sus accesorios. Incluso parte proporcional de garras de fijación, sellado perimetral de juntas por medio de un cordón de silicona neutra y ajuste final en obra. Elaborada en taller. Totalmente montada y probada.
Incluye: Colocación de la carpintería. Ajuste final de las hojas. Sellado de juntas perimetrales.
Criterio de medición de proyecto: Número de unidades previstas, según documentación gráfica de Proyecto.
Criterio de medición de obra: Se medirá el número de unidades realmente ejecutadas según especificaciones de Proyecto.

| Código | Ud | Descripción | Rendimiento | Precio | Importe |
|---|---|---|---|---|---|
| mt25pfn040a | m | Premarco de perfil de aluminio en bruto de 49,8x49,8 mm de sección "TECHNAL". (material) | 4.800 | 5.80 | 27.84 |
| mt25pfn010hlaa | m | Perfil de aluminio lacado blanco, para conformado de marco de ventana, sistema Saphir FX, "TECHNAL", incluso junta central de estanqueidad, con el sello QUALICOAT, que garantiza el espesor y la calidad del proceso de lacado. (material) | 4.800 | 10.82 | 51.94 |
| mt25pfn015aa | m | Perfil de aluminio lacado blanco, para conformado de hoja de ventana, sistema FX, "TECHNAL", incluso junta de estanqueidad y junta exterior del acristalamiento, con el sello QUALICOAT, que garantiza el espesor y la calidad del proceso de lacado. (material) | 6.900 | 11.74 | 81.01 |
| mt25pfn020daa | m | Perfil de aluminio lacado blanco, para conformado de junquillo, sistema FX, "TECHNAL", incluso junta interior del acristalamiento y parte proporcional de grapas, con el sello QUALICOAT, que garantiza el espesor y la calidad del proceso de lacado. (material) | 6.180 | 2.58 | 15.94 |
| mt25pfn025aaa | m | Perfil de aluminio lacado blanco, para conformado de inversora, sistema FX, "TECHNAL", incluso junta de estanqueidad, con el sello QUALICOAT, que garantiza el espesor y la calidad del proceso de lacado. (material) | 1.090 | 12.03 | 13.11 |
| mt15sja100 | Ud | Cartucho de fragua de silicona neutra. (material) | 0.168 | 3.57 | 0.60 |
| mt25pfx200eb | Ud | Kit compuesto por escuadras, tapas de condensación y salida de agua, y herrería de ventana practicable de apertura hacia el interior de dos hojas. (material) | 1.000 | 16.75 | 16.75 |
| mt25pco015aa | m² | Persiana de persianas enrollables de PVC, accionamiento manual mediante cinta y recogedor, en carpintería de aluminio, incluso compacto incorporado (monoblock). (material) | 1.584 | 18.42 | 29.18 |
| mt25pfn170jaa | m | Guía de persiana de aluminio lacado blanco, "TECHNAL", con el sello QUALICOAT, que garantiza el espesor y la calidad del proceso de lacado. (material) | 2.400 | 8.25 | 19.80 |
| mo018 | h | Operario carpintero metálico. (mano de obra) | 6.881 | 4.13 | 28.42 |
| mo059 | h | Oficial carpintero metálico. (mano de obra) | 6.945 | 2.79 | 19.38 |
| % | % | Herramientas | 2 % | 303.97 | 6.08 |
|  |  | Costes directos |  |  | 310.05 |
