# Puerta enrollable para garaje, de persianas de aluminio extrusionado, 300x250 cm, panel totalmente ciego, acabado blanco, apertura manual

- Propiedad del archivo: CYPE INGENIEROS, S.A.
- Formato: FIEBDC-3/2002
- Ámbito geográfico: Perú
- Costes indirectos: 3.00 %
- Gastos generales: 13.00 %
- Beneficio industrial: 6.00 %
- IVA: 18.00 %

**LPG010** Ud Puerta enrollable para garaje, de persianas de aluminio extrusionado, 300x250 cm, panel totalmente ciego, acabado blanco, apertura manual.
Suministro y colocación de puerta enrollable para garaje, de persianas de aluminio extrusionado, 300x250 cm, panel totalmente ciego, acabado blanco. Apertura manual. Incluso cajón recogedor forrado, torno, muelles de torsión, poleas, guías y accesorios, cerradura central con llave de seguridad y falleba de accionamiento manual. Elaborada en taller, ajuste y fijación en obra. Totalmente montada y probada.
Incluye: Colocación y fijación de los perfiles guía. Introducción del cierre de persianas en las guías. Colocación y fijación del eje a los soportes. Fijación del cierre de persianas al tambor. Montaje del sistema de apertura. Montaje del sistema de accionamiento. Repaso y engrase de mecanismos y guías.
Criterio de medición de proyecto: Número de unidades previstas, según documentación gráfica de Proyecto.
Criterio de medición de obra: Se medirá el número de unidades realmente ejecutadas según especificaciones de Proyecto.

| Código | Ud | Descripción | Rendimiento | Precio | Importe |
|---|---|---|---|---|---|
| mt26pge010aj | Ud | Puerta enrollable para garaje, de persianas de aluminio extrusionado, 300x250 cm, panel totalmente ciego, acabado blanco. (material) | 1.000 | 1683.93 | 1683.93 |
| mo020 | h | Operario de construcción. (mano de obra) | 0.600 | 4.07 | 2.44 |
| mo113 | h | Peón de construcción. (mano de obra) | 0.600 | 2.68 | 1.61 |
| mo018 | h | Operario carpintero metálico. (mano de obra) | 1.401 | 4.13 | 5.79 |
| mo059 | h | Oficial carpintero metálico. (mano de obra) | 1.401 | 2.79 | 3.91 |
| % | % | Herramientas | 2 % | 1697.68 | 33.95 |
|  |  | Costes directos |  |  | 1731.63 |
