# Aislamiento acústico a ruido aéreo sobre cielo raso, con paneles de fibra de poliéster

- Propiedad del archivo: CYPE Ingenieros S.A.
- Formato: FIEBDC-3/2016
- Programa: Generador de precios de la construcción. CYPE Ingenieros, S.A.
- Fecha: 20/12/2021
- Ámbito geográfico: Perú
- Divisa: PEN
- Costes indirectos: 3 %
- Gastos generales: 13 %
- Beneficio industrial: 6 %
- IVA: 18 %

## N Aislamientos e impermeabilizaciones

### NB Aislamientos acústicos

#### NBT Cielos rasos

**NBT040** m² Aislamiento acústico a ruido aéreo sobre cielo raso, con paneles de fibra de poliéster.
Aislamiento acústico a ruido aéreo sobre cielo raso, formado por panel de napa de poliéster, tipo NPP, de 1350x400 mm y 60 mm de espesor.
Incluye: Corte y ajuste del aislamiento. Colocación del aislamiento.
Criterio de medición de proyecto: Superficie medida según documentación gráfica de Proyecto.
Criterio de medición de obra: Se medirá la superficie realmente ejecutada según especificaciones de Proyecto.
Criterio de valoración económica: El precio no incluye el cielo raso.

| Código | Ud | Descripción | Rendimiento | Precio | Importe |
|---|---|---|---|---|---|
| mt16npg020ab | m² | Panel de napa de poliéster, tipo NPP, de 1350x400 mm 60 mm de espesor, resistencia térmica 1,53 m²K/W, conductividad térmica 0,039 W/(mK), Euroclase B-s1, d0 de reacción al fuego; con atenuación acústica de 50 dB. (material) | 1.05 | 33.49 | 35.165 |
| mo054 | h | Operario en aislamiento. (mano de obra) | 0.094 | 22.97 | 2.159 |
| mo101 | h | Oficial en aislamientos. (mano de obra) | 0.094 | 15.5 | 1.457 |
| % | % | Herramientas | 2 % | 38.781 | 0.776 |
|  |  | Costes directos |  |  | 39.557 |

Residuos:
- colocación: mt16npg020ab; factor de residuo 0.06

## Recursos

**mt16npg020ab** m² Panel de napa de poliéster
Datos técnicos: Coste energético 44.257 MJ; Emisión de CO2 1.915 kg; Código LER 17 06 04; Masa del elemento 1 kg; Volumen 0.001667 m3
Residuos:
- embalaje: re170203 Plástico. (componente de residuo); rendimiento 0.024 kg; Código LER 17 02 03; Masa del elemento 1 kg; Volumen 0.001667 m3
